# Argamassa pobre de cimento, como base de muro-guia e enchimento de ocos em paredes moldadas

- Propriedade do ficheiro: CYPE Ingenieros S.A.
- Formato: FIEBDC-3/2016
- Programa: Gerador de preços para construção civil. CYPE Ingenieros, S.A.
- Data: 29/10/2024
- Âmbito geográfico: Cabo Verde
- Moeda: CVE
- Custos indirectos: 3 %
- IVA: 15 %

## C Fundações

### CC Contenções

#### CCP Paredes moldadas

**CCP031** m³ Argamassa pobre de cimento, como base de muro-guia e enchimento de ocos em paredes moldadas.
Argamassa pobre de cimento, com uma dosagem inferior a 40 kg/m³, para a confecção da base de assentamento do muro-guia e o enchimento dos ocos que podem ter sido produzidos no terreno, durante os trabalhos de escavação da parede moldada, por parte da máquina escavadora, como consequência da existência de poços ou galerias no subsolo, desprendimentos de terras ou extracção de fundações antigas.
Inclui: Preparação da mistura. Descarga da camada de argamassa. Cura da argamassa. Limpeza dos restos gerados.
Critério de medição de projecto: Volume estimado segundo estudo geotécnico do terreno.
Critério de medição de obra: Medir-se-á o volume realmente executado segundo especificações de Projecto.

| Código | Un | Descrição | Rendimento | Preço | Importância |
|---|---|---|---|---|---|
| mt09moe110 | m³ | Argamassa pobre de cimento, com uma dosagem inferior a 40 kg/m³, elaborada e transportada a obra. (material) | 1 | 8956.88 | 8956.880 |
| mo020 | h | Oficial de 1ª construção. (mão de obra) | 0.574 | 627.12 | 359.967 |
| mo113 | h | Operário não qualificado construção. (mão de obra) | 0.574 | 386.89 | 222.075 |
| % | % | Custos directos complementares | 2 % | 9538.922 | 190.778 |
|  |  | Custos directos |  |  | 9729.700 |
