# Viga de arranque de betão ciclópico sobre sapata contínua

- Propriedade do ficheiro: CYPE Ingenieros S.A.
- Formato: FIEBDC-3/2016
- Programa: Gerador de preços para construção civil. CYPE Ingenieros, S.A.
- Data: 29/10/2024
- Âmbito geográfico: Cabo Verde
- Moeda: CVE
- Custos indirectos: 3 %
- IVA: 15 %

## C Fundações

### CS Superficiais

#### CSA Vigas de arranque

**CSA020** m³ Viga de arranque de betão ciclópico sobre sapata contínua.
Viga de arranque de betão ciclópico sobre sapata contínua, realizada com betão C12/15 (X0(P); D25; S3; Cl 1,0) fabricado em central e betonagem desde camião (60% de volume) e rachão de tamanho máximo 25 cm (40% de volume), para apoio de parede de alvenaria.
Critérios considerados na determinação do preço da unidade de obra: O preço não inclui a cofragem.
Inclui: Marcação. Betonagem e compactação do betão. Colocação das pedras no betão fresco. Coroamento e nivelamento. Cura do betão.
Critério de medição de projecto: Volume medido segundo documentação gráfica de Projecto.
Critério de medição de obra: Medir-se-á o volume realmente executado segundo especificações de Projecto.

| Código | Un | Descrição | Rendimento | Preço | Importância |
|---|---|---|---|---|---|
| mt10hmf020zb | m³ | Betão simples C12/15 (X0(P); D25; S3; Cl 1,0), fabricado em central, segundo NP EN 206. (material) | 0.66 | 12013.42 | 7928.857 |
| mt01arg110a | m³ | Rachão de tamanho máximo 25 cm. (material) | 0.4 | 1660.38 | 664.152 |
| mo045 | h | Oficial de 1ª estruturista, em trabalhos de betonagem. (mão de obra) | 0.155 | 652.63 | 101.158 |
| mo092 | h | Ajudante de estruturista, em trabalhos de betonagem. (mão de obra) | 0.155 | 418.14 | 64.812 |
| mo113 | h | Operário não qualificado construção. (mão de obra) | 1.242 | 386.89 | 480.517 |
| % | % | Custos directos complementares | 2 % | 9239.496 | 184.790 |
|  |  | Custos directos |  |  | 9424.286 |

Resíduos:
- colocação: mt10hmf020zb Betão simples C12/15 (X0(P); D25; S3; Cl 1,0), fabricado em central, segundo NP EN 206; factor de resíduo 0.00140401
- colocação: mt01arg110a Rachão de tamanho máximo 25 cm; factor de resíduo 0.00845599

## Recursos

**mt10hmf020zb** m³ Betão simples C12/15 (X0(P); D25; S3; Cl 1,0), fabricado em central, segundo NP EN 206
Dados técnicos: Custo energético 1840.000 MJ; Emissão de CO2 230.000 kg; Código LER 17 01 01; Massa do elemento 2300 kg; Volume 1.533333 m3

**mt01arg110a** m³ Rachão de tamanho máximo 25 cm
Dados técnicos: Custo energético 146.250 MJ; Emissão de CO2 7.800 kg; Código LER 01 04 08; Massa do elemento 1950 kg; Volume 1.3 m3
