# Perfuração em fundação existente, para reforço de fundação

- Propriedade do ficheiro: CYPE Ingenieros S.A.
- Formato: FIEBDC-3/2016
- Programa: Gerador de preços para construção civil. CYPE Ingenieros, S.A.
- Data: 29/10/2024
- Âmbito geográfico: Cabo Verde
- Moeda: CVE
- Custos indirectos: 3 %
- IVA: 15 %

## C Fundações

### CZ Reforços

#### CZM Microestacas em fundação

**CZM005** m Perfuração em fundação existente, para reforço de fundação.
Perfuração em fundação existente até alcançar a sua face inferior, de 110 mm de diâmetro, através de perfuradora com coroa de widia; para reforço de fundação numa área de trabalho com altura livre de entre 2,50 e 4 m, e carga manual de entulho para camião ou contentor.
Critérios considerados na determinação do preço da unidade de obra: O preço não inclui o transporte do entulho gerado.
Inclui: Localização das armaduras existentes na fundação. Marcação das zonas a perfurar. Perfuração com coroa de widia. Fragmentação do entulho em peças manejáveis. Remoção e acumulação de entulho. Limpeza dos restos da obra. Carga manual de entulho para camião ou contentor.
Critério de medição de projecto: Comprimento medido segundo documentação gráfica de Projecto.
Critério de medição de obra: Medir-se-á o comprimento realmente executado segundo especificações de Projecto.

| Código | Un | Descrição | Rendimento | Preço | Importância |
|---|---|---|---|---|---|
| mq05epp030 | h | Equipamento hidráulico sobre lagartas, com dupla cabeça, com coroa de widia para perfuração de fundação existente. (equipamento) | 0.183 | 9792.22 | 1791.976 |
| mo089 | h | Ajudante de estruturista. (mão de obra) | 0.214 | 418.14 | 89.482 |
| % | % | Custos directos complementares | 2 % | 1881.458 | 37.629 |
|  |  | Custos directos |  |  | 1919.087 |

Resíduos:
- demolição: ruo170101 Betão (betões, argamassas e pré-fabricados). (componente de resíduo); rendimento 21.858 kg; Código LER 17 01 01; Massa do elemento 1 kg; Volume 0.000667 m3
