# Enchimento com argamassa expansiva, em reforço de fundação

- Propriedade do ficheiro: CYPE Ingenieros S.A.
- Formato: FIEBDC-3/2016
- Programa: Gerador de preços para construção civil. CYPE Ingenieros, S.A.
- Data: 29/10/2024
- Âmbito geográfico: Cabo Verde
- Moeda: CVE
- Custos indirectos: 3 %
- IVA: 15 %

## C Fundações

### CZ Reforços

#### CZX Enchimentos

**CZX030** m³ Enchimento com argamassa expansiva, em reforço de fundação.
Enchimento através da injecção de argamassa expansiva, sem retracção, de alta resistência inicial, até colmatar o espaço resultante entre a fundação existente e a nova fundação, assim como os ocos que possam ter ficado após finalizar a fase de betonagem durante os trabalhos de reforço da fundação, realizados por tramos alternados em fases sucessivas. Inclusive pasta de gesso e massa para a vedação do espaço entre a fundação e o reforço.
Inclui: Limpeza da face superior do reforço da fundação. Humedecimento das superfícies de contacto. Vedação do espaço entre a fundação e o reforço. Colocação das bocas de injecção. Injecção de argamassa expansiva. Remoção de gesso e do entulho. Limpeza do elemento. Carga de entulho para camião ou contentor.
Critério de medição de projecto: Volume medido segundo documentação gráfica de Projecto.
Critério de medição de obra: Medir-se-á o volume realmente executado segundo especificações de Projecto.

| Código | Un | Descrição | Rendimento | Preço | Importância |
|---|---|---|---|---|---|
| mt09rec020 | kg | Argamassa fluida à base de cimento, ligeiramente expansiva (3% do volume), para espessuras compreendidas entre 10 e 30 mm, com 95 MPa de resistência à flexão-tracção e 10 MPa de resistência à compressão aos 28 dias, para enchimentos em reforços de fundações. (material) | 2020 | 79.53 | 160650.600 |
| mt09pye010b | m³ | Pasta de gesso de construção B1, segundo EN 13279-1. (material) | 0.03 | 19360.95 | 580.829 |
| mt09rec030 | kg | Massa de vedação, de resina epóxi. (material) | 2 | 1267.26 | 2534.520 |
| mq06eim010 | h | Equipamento de injecção manual de argamassas fluidas e resinas. (equipamento) | 2.55 | 167.04 | 425.952 |
| mq06eim020 | Ud | Boca de injecção para equipamento de injecção manual de argamassas fluidas e resinas. (equipamento) | 10 | 49.89 | 498.900 |
| mo042 | h | Oficial de 1ª estruturista. (mão de obra) | 2.996 | 652.63 | 1955.279 |
| mo089 | h | Ajudante de estruturista. (mão de obra) | 1.498 | 418.14 | 626.374 |
| % | % | Custos directos complementares | 2 % | 167272.454 | 3345.449 |
|  |  | Custos directos |  |  | 170617.903 |

Resíduos:
- colocação: mt09rec020; factor de resíduo 0.0063
- colocação: mt09pye010b Pasta de gesso de construção B1, segundo EN 13279-1; factor de resíduo 0.015
- colocação: mt09rec030 Massa de vedação, de resina epóxi; factor de resíduo 0.03

## Recursos

**mt09rec020** kg Argamassa fluida à base de cimento
Dados técnicos: Custo energético 7.204 MJ; Emissão de CO2 0.454 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt09pye010b** m³ Pasta de gesso de construção B1, segundo EN 13279-1
Dados técnicos: Custo energético 3829.241 MJ; Emissão de CO2 183.696 kg; Código LER 17 08 02; Massa do elemento 1150 kg; Volume 1.15 m3
Resíduos:
- embalagem: re150101 Embalagens de papel e cartão; rendimento 9 kg
- embalagem: re170201 Madeira; rendimento 0.421 kg
- embalagem: re170203 Plástico; rendimento 0.9 kg

**mt09rec030** kg Massa de vedação, de resina epóxi
Dados técnicos: Custo energético 86.761 MJ; Emissão de CO2 3.294 kg; Código LER 17 09 04; Massa do elemento 1 kg; Volume 0.000667 m3
Resíduos:
- embalagem: re170203 Plástico; rendimento 0.003 kg
