# Demolição de fundação de cantaria

- Propriedade do ficheiro: CYPE Ingenieros S.A.
- Formato: FIEBDC-3/2016
- Programa: Gerador de preços para construção civil. CYPE Ingenieros, S.A.
- Data: 29/10/2024
- Âmbito geográfico: Cabo Verde
- Moeda: CVE
- Custos indirectos: 3 %
- IVA: 15 %

## D Demolições

### DD Fundações

#### DDS Superficiais

**DDS010** m³ Demolição de fundação de cantaria.
Demolição de fundação de alvenaria de pedra seca, de até 1,5 m de profundidade máxima, com martelo pneumático e carga mecânica para camião ou contentor.
Inclui: Demolição do elemento. Fragmentação do entulho em peças manejáveis. Remoção e acumulação de entulho. Limpeza dos restos da obra. Carga mecânica de entulho para camião ou contentor.
Critério de medição de projecto: Volume medido segundo documentação gráfica de Projecto.
Critério de medição de obra: Será medido o volume realmente demolido, medido como diferença entre os perfis removidos antes de começar a demolição e os removidos ao finalizá-la, aprovados pelo director de fiscalização de obra, segundo especificações de Projecto.

| Código | Un | Descrição | Rendimento | Preço | Importância |
|---|---|---|---|---|---|
| mq05mai030 | h | Martelo pneumático. (equipamento) | 2.318 | 442.53 | 1025.785 |
| mq05pdm110 | h | Compressor portátil diesel média pressão 10 m³/min. (equipamento) | 1.159 | 750.57 | 869.911 |
| mq01ret010 | h | Miniretroescavadora sobre pneus de 15 kW. (equipamento) | 0.162 | 4441.59 | 719.538 |
| mo113 | h | Operário não qualificado construção. (mão de obra) | 1.617 | 386.89 | 625.601 |
| mo112 | h | Operário especializado construção. (mão de obra) | 2.836 | 393.22 | 1115.172 |
| % | % | Custos directos complementares | 2 % | 4356.007 | 87.120 |
|  |  | Custos directos |  |  | 4443.127 |

Resíduos:
- demolição: ruo010413 Resíduos do corte e serragem de pedra não abrangidos em 01 04 07. (componente de resíduo); rendimento 1506.5 kg; Código LER 01 04 13; Massa do elemento 1 kg; Volume 0.000667 m3
- demolição: ruo170101 Betão (betões, argamassas e pré-fabricados). (componente de resíduo); rendimento 655.5 kg; Código LER 17 01 01; Massa do elemento 1 kg; Volume 0.000667 m3
