# Demolição de fundação de betão

- Propriedade do ficheiro: CYPE Ingenieros S.A.
- Formato: FIEBDC-3/2016
- Programa: Gerador de preços para construção civil. CYPE Ingenieros, S.A.
- Data: 29/10/2024
- Âmbito geográfico: Cabo Verde
- Moeda: CVE
- Custos indirectos: 3 %
- IVA: 15 %

## D Demolições

### DD Fundações

#### DDS Superficiais

**DDS030** m³ Demolição de fundação de betão.
Demolição de ensoleiramento geral de betão armado, de até 1,5 m de profundidade máxima, com martelo pneumático e equipamento de oxicorte, e carga mecânica para camião ou contentor.
Inclui: Demolição do elemento. Corte das armaduras com equipamento de oxicorte. Fragmentação do entulho em peças manejáveis. Remoção e acumulação de entulho. Limpeza dos restos da obra. Carga mecânica de entulho para camião ou contentor.
Critério de medição de projecto: Volume medido segundo documentação gráfica de Projecto.
Critério de medição de obra: Será medido o volume realmente demolido, medido como diferença entre os perfis removidos antes de começar a demolição e os removidos ao finalizá-la, aprovados pelo director de fiscalização de obra, segundo especificações de Projecto.

| Código | Un | Descrição | Rendimento | Preço | Importância |
|---|---|---|---|---|---|
| mq05mai030 | h | Martelo pneumático. (equipamento) | 1.159 | 442.53 | 512.892 |
| mq05pdm010a | h | Compressor portátil eléctrico 2 m³/min de caudal. (equipamento) | 0.58 | 413.25 | 239.685 |
| mq01ret010 | h | Miniretroescavadora sobre pneus de 15 kW. (equipamento) | 0.325 | 4441.59 | 1443.517 |
| mq08sol010 | h | Equipamento de oxicorte, com acetileno como combustível e oxigénio como comburente. (equipamento) | 0.696 | 799.38 | 556.368 |
| mo113 | h | Operário não qualificado construção. (mão de obra) | 3.425 | 386.89 | 1325.098 |
| mo112 | h | Operário especializado construção. (mão de obra) | 1.489 | 393.22 | 585.505 |
| mo019 | h | Oficial de 1ª soldador. (mão de obra) | 0.851 | 635.34 | 540.674 |
| % | % | Custos directos complementares | 2 % | 5203.739 | 104.075 |
|  |  | Custos directos |  |  | 5307.814 |

Resíduos:
- demolição: ruo170101 Betão (betões, argamassas e pré-fabricados). (componente de resíduo); rendimento 2300 kg; Código LER 17 01 01; Massa do elemento 1 kg; Volume 0.000667 m3
- demolição: ruo170203 Plástico. (componente de resíduo); rendimento 0.037 kg; Código LER 17 02 03; Massa do elemento 1 kg; Volume 0.001667 m3
- demolição: ruo170405 Ferro e aço. (componente de resíduo); rendimento 85 kg; Código LER 17 04 05; Massa do elemento 1 kg; Volume 0.000476 m3
