# Demolição de lintel, nervura "in situ" ou viga de betão armado

- Propriedade do ficheiro: CYPE Ingenieros S.A.
- Formato: FIEBDC-3/2016
- Programa: Gerador de preços para construção civil. CYPE Ingenieros, S.A.
- Data: 29/10/2024
- Âmbito geográfico: Cabo Verde
- Moeda: CVE
- Custos indirectos: 3 %
- IVA: 15 %

## D Demolições

### DE Estruturas

#### DEH Betão

**DEH050** m³ Demolição de lintel, nervura "in situ" ou viga de betão armado.
Demolição de viga de betão armado, com meios manuais, martelo pneumático e equipamento de oxicorte, e carga manual para camião ou contentor.
Inclui: Demolição do elemento. Corte das armaduras. Fragmentação do entulho em peças manejáveis. Remoção e acumulação de entulho. Limpeza dos restos da obra. Carga manual de entulho para camião ou contentor.
Critério de medição de projecto: Volume medido segundo documentação gráfica de Projecto.
Critério de medição de obra: Será medido o volume realmente demolido segundo especificações de Projecto.

| Código | Un | Descrição | Rendimento | Preço | Importância |
|---|---|---|---|---|---|
| mq05mai030 | h | Martelo pneumático. (equipamento) | 6.955 | 442.53 | 3077.796 |
| mq05pdm110 | h | Compressor portátil diesel média pressão 10 m³/min. (equipamento) | 3.478 | 750.57 | 2610.482 |
| mq08sol010 | h | Equipamento de oxicorte, com acetileno como combustível e oxigénio como comburente. (equipamento) | 1.739 | 799.38 | 1390.122 |
| mo019 | h | Oficial de 1ª soldador. (mão de obra) | 2.131 | 635.34 | 1353.910 |
| mo112 | h | Operário especializado construção. (mão de obra) | 8.525 | 393.22 | 3352.201 |
| mo113 | h | Operário não qualificado construção. (mão de obra) | 7.104 | 386.89 | 2748.467 |
| % | % | Custos directos complementares | 2 % | 14532.978 | 290.660 |
|  |  | Custos directos |  |  | 14823.638 |

Resíduos:
- demolição: ruo170101 Betão (betões, argamassas e pré-fabricados). (componente de resíduo); rendimento 2300 kg; Código LER 17 01 01; Massa do elemento 1 kg; Volume 0.000667 m3
- demolição: ruo170203 Plástico. (componente de resíduo); rendimento 0.03 kg; Código LER 17 02 03; Massa do elemento 1 kg; Volume 0.001667 m3
- demolição: ruo170405 Ferro e aço. (componente de resíduo); rendimento 150 kg; Código LER 17 04 05; Massa do elemento 1 kg; Volume 0.000476 m3
