# Demolição de laje de escada de betão

- Propriedade do ficheiro: CYPE Ingenieros S.A.
- Formato: FIEBDC-3/2016
- Programa: Gerador de preços para construção civil. CYPE Ingenieros, S.A.
- Data: 18/04/2024
- Âmbito geográfico: Cabo Verde
- Moeda: CVE
- Custos indirectos: 3 %
- IVA: 15 %

## D Demolições

### DE Estruturas

#### DEH Betão

**DEH060** m² Demolição de laje de escada de betão.
Demolição de laje de escada de betão armado, até 25 cm de espessura, e degraus, com meios manuais, martelo pneumático e equipamento de oxicorte, e carga manual para camião ou contentor.
Inclui: Demolição do elemento. Corte das armaduras. Fragmentação do entulho em peças manejáveis. Remoção e acumulação de entulho. Limpeza dos restos da obra. Carga manual de entulho para camião ou contentor.
Critério de medição de projecto: Superfície medida pela sua parte interior na sua verdadeira magnitude, segundo documentação gráfica de Projecto.
Critério de medição de obra: Medir-se-á, pelo tardoz, a superfície realmente demolida segundo especificações de Projecto.

| Código | Un | Descrição | Rendimento | Preço | Importância |
|---|---|---|---|---|---|
| mq05mai030 | h | Martelo pneumático. (equipamento) | 0.927 | 438.4 | 406.397 |
| mq05pdm110 | h | Compressor portátil diesel média pressão 10 m³/min. (equipamento) | 0.464 | 743.56 | 345.012 |
| mq08sol010 | h | Equipamento de oxicorte, com acetileno como combustível e oxigénio como comburente. (equipamento) | 0.232 | 791.92 | 183.725 |
| mo019 | h | Oficial de 1ª soldador. (mão de obra) | 0.284 | 630.4 | 179.034 |
| mo112 | h | Operário especializado construção. (mão de obra) | 1.137 | 390.16 | 443.612 |
| mo113 | h | Operário não qualificado construção. (mão de obra) | 1.137 | 383.87 | 436.460 |
| % | % | Custos directos complementares | 2 % | 1994.240 | 39.885 |
|  |  | Custos directos |  |  | 2034.125 |

Resíduos:
- demolição: ruo170101 Betão (betões, argamassas e pré-fabricados). (componente de resíduo); rendimento 577.25 kg; Código LER 17 01 01; Massa do elemento 1 kg; Volume 0.000667 m3
- demolição: ruo170203 Plástico. (componente de resíduo); rendimento 0.022 kg; Código LER 17 02 03; Massa do elemento 1 kg; Volume 0.001667 m3
- demolição: ruo170405 Ferro e aço. (componente de resíduo); rendimento 24.649 kg; Código LER 17 04 05; Massa do elemento 1 kg; Volume 0.000476 m3
