# Demolição de parapeito

- Propriedade do ficheiro: CYPE Ingenieros S.A.
- Formato: FIEBDC-3/2016
- Programa: Gerador de preços para construção civil. CYPE Ingenieros, S.A.
- Data: 29/10/2024
- Âmbito geográfico: Cabo Verde
- Moeda: CVE
- Custos indirectos: 3 %
- IVA: 15 %

## D Demolições

### DH Remates

#### DHE Exteriores

**DHE100** m Demolição de parapeito.
Remoção de parapeito pré-fabricado de betão localizado entre as ombreiras do vão cobrindo a parte inferior das janelas e picagem do material de fixação aderido à sua superfície, com meios manuais e recuperação, armazenamento e colocação do material no mesmo local, sem deteriorar os elementos construtivos contíguos, e carga manual para camião ou contentor.
Inclui: Remoção do elemento. Classificação e etiquetagem. Armazenamento dos materiais a reutilizar. Reposição do elemento. Remoção e acumulação dos restos de obra. Limpeza dos restos da obra. Carga manual dos restos de obra para camião ou contentor.
Critério de medição de projecto: Comprimento medido segundo documentação gráfica de Projecto.
Critério de medição de obra: Será medido o comprimento realmente demolido segundo especificações de Projecto.

| Código | Un | Descrição | Rendimento | Preço | Importância |
|---|---|---|---|---|---|
| mt08aaa010a | m³ | Água. (material) | 0.006 | 195.56 | 1.173 |
| mt01arg005a | t | Areia de pedreira, para argamassa preparada em obra. (material) | 0.009 | 2106.19 | 18.956 |
| mt08cem000m | kg | Cimento cinzento em sacos. (material) | 2.28 | 17.38 | 39.626 |
| mt08adt010 | kg | Aditivo hidrófugo para impermeabilização de argamassas ou betões. (material) | 0.046 | 156.45 | 7.197 |
| mt09lec010b | m³ | Leitada de cimento branco BL 22,5 X. (material) | 0.001 | 24380.46 | 24.380 |
| mt09mcr235 | kg | Argamassa de juntas para pré-fabricados de betão e pedra artificial, composta de cimento, inertes, pigmentos e aditivos especiais. (material) | 0.038 | 322.03 | 12.237 |
| mt28pcs010a | l | Protector hidrófugo em base aquosa, incolor, auto-limpável, repelente da água e da sujidade, para tratamento superficial hidrofugante, para aplicar com trincha sobre superfícies de pedra natural ou pedra artificial. (material) | 0.1 | 1536.07 | 153.607 |
| mq06hor010 | h | Betoneira eléctrica com uma capacidade de amassadura de 160 l. (equipamento) | 0.017 | 334.11 | 5.680 |
| mo020 | h | Oficial de 1ª construção. (mão de obra) | 0.558 | 627.12 | 349.933 |
| mo113 | h | Operário não qualificado construção. (mão de obra) | 0.313 | 386.89 | 121.097 |
| % | % | Custos directos complementares | 2 % | 733.886 | 14.678 |
|  |  | Custos directos |  |  | 748.564 |

Resíduos:
- colocação: mt01arg005a Areia de pedreira, para argamassa preparada em obra; factor de resíduo 0.00501329
- colocação: mt08cem000m Cimento cinzento em sacos; factor de resíduo 0.0063
- colocação: mt08adt010 Aditivo hidrófugo para impermeabilização de argamassas ou betões; factor de resíduo 0.055
- colocação: mt09lec010b Leitada de cimento branco BL 22,5 X; factor de resíduo 0.0036
- colocação: mt09mcr235; factor de resíduo 0.035
- colocação: mt28pcs010a; factor de resíduo 0.0390762
- demolição: ruo170101 Betão (betões, argamassas e pré-fabricados). (componente de resíduo); rendimento 36.438 kg; Código LER 17 01 01; Massa do elemento 1 kg; Volume 0.000667 m3

## Recursos

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08adt010** kg Aditivo hidrófugo para impermeabilização de argamassas ou betões
Dados técnicos: Custo energético 71.130 MJ; Emissão de CO2 2.824 kg; Código LER 17 09 04; Massa do elemento 1 kg; Volume 0.000667 m3
Resíduos:
- embalagem: re170203 Plástico; rendimento 0.032 kg

**mt09lec010b** m³ Leitada de cimento branco BL 22,5 X
Dados técnicos: Custo energético 3724.000 MJ; Emissão de CO2 323.000 kg; Código LER 17 01 01; Massa do elemento 1900 kg; Volume 1.266667 m3

**mt09mcr235** kg Argamassa de juntas para pré-fabricados de betão e pedra artificial
Dados técnicos: Custo energético 7.958 MJ; Emissão de CO2 0.580 kg; Código LER 17 09 04; Massa do elemento 1 kg; Volume 0.000667 m3
Resíduos:
- embalagem: re150101 Embalagens de papel e cartão; rendimento 0.021 kg
- embalagem: re170201 Madeira; rendimento 0.006 kg
- embalagem: re170203 Plástico; rendimento 0.009 kg

**mt28pcs010a** l Protector hidrófugo em base aquosa
Dados técnicos: Custo energético 0.564 MJ; Emissão de CO2 0.029 kg; Código LER 17 09 04; Massa do elemento 0.8 kg; Volume 0.000533 m3
Resíduos:
- embalagem: re150104 Embalagens de metal. (componente de resíduo); rendimento 0.057 kg; Código LER 15 01 04; Massa do elemento 1 kg; Volume 0.001667 m3
