# Desmontagem de radiador ou painel mural

- Propriedade do ficheiro: CYPE Ingenieros S.A.
- Formato: FIEBDC-3/2016
- Programa: Gerador de preços para construção civil. CYPE Ingenieros, S.A.
- Data: 11/11/2025
- Âmbito geográfico: Cabo Verde
- Moeda: CVE
- Custos indirectos: 3 %
- IVA: 15 %

## D Demolições

### DI Instalações

#### DIC Aquecimento, climatização e A.Q.S.

**DIC010** Ud Desmontagem de radiador ou painel mural.
Desmontagem de radiador de 40 kg de peso máximo, com meios manuais, deixando a tomada e a saída com tampões provisórios, e carga manual para camião ou contentor.
Critérios considerados na determinação do preço da unidade de obra: O preço inclui o desmontagem dos acessórios e dos suportes de fixação e a obturação das condutas conectadas ao elemento.
Inclui: Desmontagem do elemento. Obturação das tubagens ligadas ao elemento. Remoção e armazenamento do material desmontado. Limpeza dos restos da obra. Carga manual do material desmontado e restos da obra para camião ou contentor.
Critério de medição de projecto: Número de unidades previstas, segundo documentação gráfica de Projecto.
Critério de medição de obra: Será medido o número de unidades realmente desmontadas segundo especificações de Projecto.

| Código | Un | Descrição | Rendimento | Preço | Importância |
|---|---|---|---|---|---|
| mo004 | h | Oficial de 1ª instalador de aquecimento. (mão de obra) | 0.91 | 672.75 | 612.203 |
| mo103 | h | Ajudante de instalador de aquecimento. (mão de obra) | 0.91 | 418.91 | 381.208 |
| % | % | Custos directos complementares | 2 % | 993.411 | 19.868 |
|  |  | Custos directos |  |  | 1013.279 |

Resíduos:
- demolição: ruo170407 Mistura de metais. (componente de resíduo); rendimento 36 kg; Código LER 17 04 07; Massa do elemento 1 kg; Volume 0.000667 m3
- demolição: ruo170904 Mistura de resíduos de construção e demolição não abrangidos em 17 09 01, 17 09 02 e 17 09 03. (componente de resíduo); rendimento 4 kg; Código LER 17 09 04; Massa do elemento 1 kg; Volume 0.000667 m3
