# Desmontagem de entrada

- Propriedade do ficheiro: CYPE Ingenieros S.A.
- Formato: FIEBDC-3/2016
- Programa: Gerador de preços para construção civil. CYPE Ingenieros, S.A.
- Data: 29/10/2024
- Âmbito geográfico: Cabo Verde
- Moeda: CVE
- Custos indirectos: 3 %
- IVA: 15 %

## D Demolições

### DI Instalações

#### DIE Eléctricas

**DIE050** m Desmontagem de entrada.
Desmontagem de entrada fixa na superfície, com meios manuais, e carga manual para camião ou contentor.
Inclui: Desmontagem do elemento. Remoção e armazenamento do material desmontado. Limpeza dos restos da obra. Carga manual do material desmontado e restos da obra para camião ou contentor.
Critério de medição de projecto: Comprimento medido segundo documentação gráfica de Projecto.
Critério de medição de obra: Será medido o comprimento realmente desmontado segundo especificações de Projecto.

| Código | Un | Descrição | Rendimento | Preço | Importância |
|---|---|---|---|---|---|
| mo003 | h | Oficial de 1ª electricista. (mão de obra) | 0.028 | 644.41 | 18.043 |
| mo102 | h | Ajudante de electricista. (mão de obra) | 0.028 | 401.31 | 11.237 |
| % | % | Custos directos complementares | 2 % | 29.280 | 0.586 |
|  |  | Custos directos |  |  | 29.866 |

Resíduos:
- demolição: ruo170411 Cabos não abrangidos em 17 04 10. (componente de resíduo); rendimento 0.18 kg; Código LER 17 04 11; Massa do elemento 1 kg; Volume 0.000667 m3
