# Desmontagem de sprinkler

- Propriedade do ficheiro: CYPE Ingenieros S.A.
- Formato: FIEBDC-3/2016
- Programa: Gerador de preços para construção civil. CYPE Ingenieros, S.A.
- Data: 29/10/2024
- Âmbito geográfico: Cabo Verde
- Moeda: CVE
- Custos indirectos: 3 %
- IVA: 15 %

## D Demolições

### DI Instalações

#### DIO Contra incêndios

**DIO092** Ud Desmontagem de sprinkler.
Desmontagem de sprinkler automático localizado em tubagem de distribuição de água para sistema fixo de extinção de incêndios, com meios manuais e recuperação de material para localização posterior em outro local, sem deteriorar os elementos construtivos aos quais possa estar fixado, e carga manual para camião ou contentor.
Inclui: Desmontagem do elemento. Obturação das tubagens ligadas ao elemento. Classificação e etiquetagem. Armazenamento dos materiais a reutilizar. Carga manual do material a reutilizar para camião. Remoção e acumulação dos restos de obra. Limpeza dos restos da obra. Carga manual dos restos de obra para camião ou contentor.
Critério de medição de projecto: Número de unidades previstas, segundo documentação gráfica de Projecto.
Critério de medição de obra: Será medido o número de unidades realmente desmontadas segundo especificações de Projecto.

| Código | Un | Descrição | Rendimento | Preço | Importância |
|---|---|---|---|---|---|
| mo107 | h | Ajudante de canalizador. (mão de obra) | 0.168 | 401.31 | 67.420 |
| % | % | Custos directos complementares | 2 % | 67.420 | 1.348 |
|  |  | Custos directos |  |  | 68.768 |
