# Desmontagem de tubagem de aço galvanizado, de coluna seca

- Propriedade do ficheiro: CYPE Ingenieros S.A.
- Formato: FIEBDC-3/2016
- Programa: Gerador de preços para construção civil. CYPE Ingenieros, S.A.
- Data: 18/04/2024
- Âmbito geográfico: Cabo Verde
- Moeda: CVE
- Custos indirectos: 3 %
- IVA: 15 %

## D Demolições

### DI Instalações

#### DIO Contra incêndios

**DIO042** m Desmontagem de tubagem de aço galvanizado, de coluna seca.
Desmontagem de rede de distribuição de água para o abastecimento de coluna seca, formada por tubagem de aço, com meios manuais, sem deteriorar os elementos construtivos aos quais possa estar fixada, e carga manual para camião ou contentor.
Critérios considerados na determinação do preço da unidade de obra: O preço inclui o desmontagem dos acessórios e dos elementos de fixação.
Inclui: Desmontagem do elemento. Obturação das tubagens ligadas ao elemento. Remoção e armazenamento do material desmontado. Limpeza dos restos da obra. Carga manual do material desmontado e restos da obra para camião ou contentor.
Critério de medição de projecto: Comprimento medido segundo documentação gráfica de Projecto.
Critério de medição de obra: Será medido o comprimento realmente desmontado segundo especificações de Projecto.

| Código | Un | Descrição | Rendimento | Preço | Importância |
|---|---|---|---|---|---|
| mo008 | h | Oficial de 1ª canalizador. (mão de obra) | 0.14 | 639.39 | 89.515 |
| mo107 | h | Ajudante de canalizador. (mão de obra) | 0.14 | 398.19 | 55.747 |
| % | % | Custos directos complementares | 2 % | 145.262 | 2.905 |
|  |  | Custos directos |  |  | 148.167 |

Resíduos:
- demolição: ruo170407 Mistura de metais. (componente de resíduo); rendimento 7.436 kg; Código LER 17 04 07; Massa do elemento 1 kg; Volume 0.000667 m3
- demolição: ruo170202 Vidro. (componente de resíduo); rendimento 0.462 kg; Código LER 17 02 02; Massa do elemento 1 kg; Volume 0.001 m3
