# Desmontagem de detector de incêndios

- Propriedade do ficheiro: CYPE Ingenieros S.A.
- Formato: FIEBDC-3/2016
- Programa: Gerador de preços para construção civil. CYPE Ingenieros, S.A.
- Data: 18/04/2024
- Âmbito geográfico: Cabo Verde
- Moeda: CVE
- Custos indirectos: 3 %
- IVA: 15 %

## D Demolições

### DI Instalações

#### DIO Contra incêndios

**DIO200** Ud Desmontagem de detector de incêndios.
Desmontagem de detector de incêndios localizado em paramento, com meios manuais, sem deteriorar os elementos construtivos aos quais possa estar fixado, e carga manual para camião ou contentor.
Inclui: Desmontagem do elemento. Remoção e armazenamento do material desmontado. Limpeza dos restos da obra. Carga manual do material desmontado e restos da obra para camião ou contentor.
Critério de medição de projecto: Número de unidades previstas, segundo documentação gráfica de Projecto.
Critério de medição de obra: Será medido o número de unidades realmente desmontadas segundo especificações de Projecto.

| Código | Un | Descrição | Rendimento | Preço | Importância |
|---|---|---|---|---|---|
| mo102 | h | Ajudante de electricista. (mão de obra) | 0.14 | 398.19 | 55.747 |
| % | % | Custos directos complementares | 2 % | 55.747 | 1.115 |
|  |  | Custos directos |  |  | 56.862 |

Resíduos:
- demolição: ruo170203 Plástico. (componente de resíduo); rendimento 0.15 kg; Código LER 17 02 03; Massa do elemento 1 kg; Volume 0.001667 m3
- demolição: ruo170405 Ferro e aço. (componente de resíduo); rendimento 0.1 kg; Código LER 17 04 05; Massa do elemento 1 kg; Volume 0.000476 m3
