# Demolição de caixa

- Propriedade do ficheiro: CYPE Ingenieros S.A.
- Formato: FIEBDC-3/2016
- Programa: Gerador de preços para construção civil. CYPE Ingenieros, S.A.
- Data: 29/10/2024
- Âmbito geográfico: Cabo Verde
- Moeda: CVE
- Custos indirectos: 3 %
- IVA: 15 %

## D Demolições

### DI Instalações

#### DIS Drenagens e ventilação

**DIS020** Ud Demolição de caixa.
Demolição de caixa pré-fabricada de PVC ou polipropileno, de mais de 500 l de capacidade, com meios manuais, sem deteriorar as condutas que liguem com a caixa, e carga manual para camião ou contentor.
Critérios considerados na determinação do preço da unidade de obra: O preço inclui a recuperação das tampas, das grelhas ou dos elementos análogos e a obturação das condutas conectadas ao elemento.
Inclui: Recuperação de tampas, grelhas ou elementos análogos. Demolição do elemento. Obturação das tubagens ligadas ao elemento. Fragmentação do entulho em peças manejáveis. Remoção e acumulação de entulho. Limpeza dos restos da obra. Carga manual de entulho para camião ou contentor.
Critério de medição de projecto: Número de unidades previstas, segundo documentação gráfica de Projecto.
Critério de medição de obra: Será medido o número de unidades realmente demolidas segundo especificações de Projecto.

| Código | Un | Descrição | Rendimento | Preço | Importância |
|---|---|---|---|---|---|
| mo113 | h | Operário não qualificado construção. (mão de obra) | 4.025 | 386.89 | 1557.232 |
| % | % | Custos directos complementares | 2 % | 1557.232 | 31.145 |
|  |  | Custos directos |  |  | 1588.377 |
