# Remoção de porta interior

- Propriedade do ficheiro: CYPE Ingenieros S.A.
- Formato: FIEBDC-3/2016
- Programa: Gerador de preços para construção civil. CYPE Ingenieros, S.A.
- Data: 29/10/2024
- Âmbito geográfico: Cabo Verde
- Moeda: CVE
- Custos indirectos: 3 %
- IVA: 15 %

## D Demolições

### DL Vãos

#### DLP Portas

**DLP210** m² Remoção de porta interior.
Remoção de porta interior de madeira, com meios manuais, sem deteriorar o paramento ao qual está fixada, e carga manual para camião ou contentor.
Critérios considerados na determinação do preço da unidade de obra: O preço inclui a remoção das folhas, dos aros, das guarnições e das ferragens.
Inclui: Remoção do elemento. Remoção e armazenamento do material removido. Limpeza dos restos da obra. Carga manual do material removido e restos da obra para camião ou contentor.
Critério de medição de projecto: Superfície medida segundo documentação gráfica de Projecto.
Critério de medição de obra: Será medida a superfície realmente desmontada segundo especificações de Projecto.

| Código | Un | Descrição | Rendimento | Preço | Importância |
|---|---|---|---|---|---|
| mo058 | h | Ajudante de carpinteiro. (mão de obra) | 0.27 | 404.56 | 109.231 |
| % | % | Custos directos complementares | 2 % | 109.231 | 2.185 |
|  |  | Custos directos |  |  | 111.416 |

Resíduos:
- demolição: ruo170201 Madeira. (componente de resíduo); rendimento 25.139 kg; Código LER 17 02 01; Massa do elemento 1 kg; Volume 0.000909 m3
- demolição: ruo170401 Cobre, bronze e latão. (componente de resíduo); rendimento 25.139 kg; Código LER 17 04 01; Massa do elemento 1 kg; Volume 0.000667 m3
