# Remoção de painel ou manta isolante, em parede divisória

- Propriedade do ficheiro: CYPE Ingenieros S.A.
- Formato: FIEBDC-3/2016
- Programa: Gerador de preços para construção civil. CYPE Ingenieros, S.A.
- Data: 29/10/2024
- Âmbito geográfico: Cabo Verde
- Moeda: CVE
- Custos indirectos: 3 %
- IVA: 15 %

## D Demolições

### DN Isolamentos e impermeabilizações

#### DNP Divisões

**DNP010** m² Remoção de painel ou manta isolante, em parede divisória.
Remoção do painel ou manta de isolante, em parede divisória de 2 ou mais panos, com um dos panos previamente demolido, com meios manuais, sem afectar a estabilidade dos elementos constructivos contiguos, e carga manual para camião ou contentor.
Inclui: Remoção do elemento. Armazenamento do material removido. Limpeza dos restos da obra. Carga manual do material removido e restos da obra para camião ou contentor.
Critério de medição de projecto: Superfície medida segundo documentação gráfica de Projecto.
Critério de medição de obra: Será medida a superfície realmente desmontada segundo especificações de Projecto.

| Código | Un | Descrição | Rendimento | Preço | Importância |
|---|---|---|---|---|---|
| mo113 | h | Operário não qualificado construção. (mão de obra) | 0.035 | 386.89 | 13.541 |
| % | % | Custos directos complementares | 2 % | 13.541 | 0.271 |
|  |  | Custos directos |  |  | 13.812 |

Resíduos:
- demolição: ruo170604 Materiais de isolamento não abrangidos em 17 06 01 e 17 06 03. (componente de resíduo); rendimento 1.2 kg; Código LER 17 06 04; Massa do elemento 1 kg; Volume 0.001667 m3
