# Demolição completa de cobertura plana acessível, não ventilada

- Propriedade do ficheiro: CYPE Ingenieros S.A.
- Formato: FIEBDC-3/2016
- Programa: Gerador de preços para construção civil. CYPE Ingenieros, S.A.
- Data: 29/10/2024
- Âmbito geográfico: Cabo Verde
- Moeda: CVE
- Custos indirectos: 3 %
- IVA: 15 %

## D Demolições

### DQ Coberturas

#### DQA Planas

**DQA010** m² Demolição completa de cobertura plana acessível, não ventilada.
Demolição completa de cobertura plana acessível, não ventilada, com pavimento flutuante de lajeta filtrante; com martelo pneumático, sem afectar a estabilidade dos elementos constructivos contiguos, e carga manual para camião ou contentor.
Critérios considerados na determinação do preço da unidade de obra: O preço inclui a demolição de todas as camadas que compõem a cobertura, incluindo a camada de formação de pendentes e a demolição dos sumidouros.
Inclui: Demolição do elemento. Fragmentação do entulho em peças manejáveis. Remoção e acumulação de entulho. Limpeza dos restos da obra. Carga manual de entulho para camião ou contentor.
Critério de medição de projecto: Superfície medida segundo documentação gráfica de Projecto.
Critério de medição de obra: Medir-se-á a superfície realmente demolida segundo especificações de Projecto.

| Código | Un | Descrição | Rendimento | Preço | Importância |
|---|---|---|---|---|---|
| mq05mai030 | h | Martelo pneumático. (equipamento) | 0.116 | 442.53 | 51.333 |
| mq05pdm110 | h | Compressor portátil diesel média pressão 10 m³/min. (equipamento) | 0.116 | 750.57 | 87.066 |
| mo112 | h | Operário especializado construção. (mão de obra) | 0.141 | 393.22 | 55.444 |
| mo113 | h | Operário não qualificado construção. (mão de obra) | 1.07 | 386.89 | 413.972 |
| % | % | Custos directos complementares | 2 % | 607.815 | 12.156 |
|  |  | Custos directos |  |  | 619.971 |

Resíduos:
- demolição: ruo170101 Betão (betões, argamassas e pré-fabricados). (componente de resíduo); rendimento 260.8 kg; Código LER 17 01 01; Massa do elemento 1 kg; Volume 0.000667 m3
- demolição: ruo170102 Tijolos. (componente de resíduo); rendimento 9.1 kg; Código LER 17 01 02; Massa do elemento 1 kg; Volume 0.0008 m3
- demolição: ruo170302 Misturas betuminosas não abrangidas em 17 03 01. (componente de resíduo); rendimento 4 kg; Código LER 17 03 02; Massa do elemento 1 kg; Volume 0.001 m3
- demolição: ruo170604 Materiais de isolamento não abrangidos em 17 06 01 e 17 06 03. (componente de resíduo); rendimento 3.6 kg; Código LER 17 06 04; Massa do elemento 1 kg; Volume 0.001667 m3
- demolição: ruo170904 Mistura de resíduos de construção e demolição não abrangidos em 17 09 01, 17 09 02 e 17 09 03. (componente de resíduo); rendimento 0.35 kg; Código LER 17 09 04; Massa do elemento 1 kg; Volume 0.000667 m3
