# Demolição de revestimento com peças de pedra natural

- Propriedade do ficheiro: CYPE Ingenieros S.A.
- Formato: FIEBDC-3/2016
- Programa: Gerador de preços para construção civil. CYPE Ingenieros, S.A.
- Data: 29/10/2024
- Âmbito geográfico: Cabo Verde
- Moeda: CVE
- Custos indirectos: 3 %
- IVA: 15 %

## D Demolições

### DR Revestimentos

#### DRC De peças rígidas em paramentos verticais

**DRC020** m² Demolição de revestimento com peças de pedra natural.
Demolição de revestimento com peças de pedra natural, com meios manuais, sem afectar a estabilidade do paramento, e carga manual para camião ou contentor.
Critérios considerados na determinação do preço da unidade de obra: O preço inclui o desmontagem do sistema mecânico de ancoragem ao paramento de fachada e a demolição dos remates de fachada.
Inclui: Demolição do elemento. Fragmentação do entulho em peças manejáveis. Remoção e acumulação de entulho. Limpeza dos restos da obra. Carga manual de entulho para camião ou contentor.
Critério de medição de projecto: Superfície medida segundo documentação gráfica de Projecto.
Critério de medição de obra: Medir-se-á a superfície realmente demolida segundo especificações de Projecto.

| Código | Un | Descrição | Rendimento | Preço | Importância |
|---|---|---|---|---|---|
| mo020 | h | Oficial de 1ª construção. (mão de obra) | 0.423 | 627.12 | 265.272 |
| mo113 | h | Operário não qualificado construção. (mão de obra) | 0.423 | 386.89 | 163.654 |
| % | % | Custos directos complementares | 2 % | 428.926 | 8.579 |
|  |  | Custos directos |  |  | 437.505 |

Resíduos:
- demolição: ruo010413 Resíduos do corte e serragem de pedra não abrangidos em 01 04 07. (componente de resíduo); rendimento 78 kg; Código LER 01 04 13; Massa do elemento 1 kg; Volume 0.000667 m3
- demolição: ruo170203 Plástico. (componente de resíduo); rendimento 0.01 kg; Código LER 17 02 03; Massa do elemento 1 kg; Volume 0.001667 m3
- demolição: ruo170405 Ferro e aço. (componente de resíduo); rendimento 0.4 kg; Código LER 17 04 05; Massa do elemento 1 kg; Volume 0.000476 m3
