# Demolição de pavimento de marmorite "in situ"

- Propriedade do ficheiro: CYPE Ingenieros S.A.
- Formato: FIEBDC-3/2016
- Programa: Gerador de preços para construção civil. CYPE Ingenieros, S.A.
- Data: 18/04/2024
- Âmbito geográfico: Cabo Verde
- Moeda: CVE
- Custos indirectos: 3 %
- IVA: 15 %

## D Demolições

### DR Revestimentos

#### DRS Pavimentos

**DRS017** m² Demolição de pavimento de marmorite "in situ".
Demolição de pavimento existente no interior do edifício, de marmorite "in situ", com martelo pneumático, sem deteriorar os elementos construtivos contíguos, e carga manual para camião ou contentor.
Inclui: Demolição do elemento. Fragmentação do entulho em peças manejáveis. Remoção e acumulação de entulho. Limpeza dos restos da obra. Carga manual de entulho para camião ou contentor.
Critério de medição de projecto: Superfície medida segundo documentação gráfica de Projecto.
Critério de medição de obra: Medir-se-á a superfície realmente demolida segundo especificações de Projecto.

| Código | Un | Descrição | Rendimento | Preço | Importância |
|---|---|---|---|---|---|
| mq05mai030 | h | Martelo pneumático. (equipamento) | 0.174 | 438.4 | 76.282 |
| mq05pdm010a | h | Compressor portátil eléctrico 2 m³/min de caudal. (equipamento) | 0.174 | 409.38 | 71.232 |
| mo112 | h | Operário especializado construção. (mão de obra) | 0.211 | 390.16 | 82.324 |
| mo113 | h | Operário não qualificado construção. (mão de obra) | 0.141 | 383.87 | 54.126 |
| % | % | Custos directos complementares | 2 % | 283.964 | 5.679 |
|  |  | Custos directos |  |  | 289.643 |

Resíduos:
- demolição: ruo010413 Resíduos do corte e serragem de pedra não abrangidos em 01 04 07. (componente de resíduo); rendimento 3.2 kg; Código LER 01 04 13; Massa do elemento 1 kg; Volume 0.000667 m3
- demolição: ruo170904 Mistura de resíduos de construção e demolição não abrangidos em 17 09 01, 17 09 02 e 17 09 03. (componente de resíduo); rendimento 10.4 kg; Código LER 17 09 04; Massa do elemento 1 kg; Volume 0.000667 m3
