# Demolição de gelosia de alvenaria em muro para vedação de terreno

- Propriedade do ficheiro: CYPE Ingenieros S.A.
- Formato: FIEBDC-3/2016
- Programa: Gerador de preços para construção civil. CYPE Ingenieros, S.A.
- Data: 29/10/2024
- Âmbito geográfico: Cabo Verde
- Moeda: CVE
- Custos indirectos: 3 %
- IVA: 15 %

## D Demolições

### DU Infra-estruturas no logradouro

#### DUV Vedações

**DUV010** m² Demolição de gelosia de alvenaria em muro para vedação de terreno.
Demolição de alvenaria de gelosia pré-fabricada de betão em muro para vedação de terreno, com meios manuais, e carga manual para camião ou contentor.
Inclui: Demolição do elemento. Fragmentação do entulho em peças manejáveis. Remoção e acumulação de entulho. Limpeza dos restos da obra. Carga manual de entulho para camião ou contentor.
Critério de medição de projecto: Superfície medida segundo documentação gráfica de Projecto.
Critério de medição de obra: Medir-se-á a superfície realmente demolida segundo especificações de Projecto.

| Código | Un | Descrição | Rendimento | Preço | Importância |
|---|---|---|---|---|---|
| mo113 | h | Operário não qualificado construção. (mão de obra) | 0.243 | 386.89 | 94.014 |
| % | % | Custos directos complementares | 2 % | 94.014 | 1.880 |
|  |  | Custos directos |  |  | 95.894 |
