# Aço enformado em frio, em estrutura metálica leve autoportante de cobertura inclinada

- Propriedade do ficheiro: CYPE Ingenieros S.A.
- Formato: FIEBDC-3/2016
- Programa: Gerador de preços para construção civil. CYPE Ingenieros, S.A.
- Data: 29/10/2024
- Âmbito geográfico: Cabo Verde
- Moeda: CVE
- Custos indirectos: 3 %
- IVA: 15 %

## E Estruturas

### EA Metálicas

#### EAT Estruturas para coberturas

**EAT010** kg Aço enformado em frio, em estrutura metálica leve autoportante de cobertura inclinada.
Aço enformado em frio, galvanizado, tipo DX52D+Z275MA, em estrutura metálica leve autoportante de cobertura inclinada de estrutura leve de perfis, das séries omega, L, U, C ou Z; com rebites para a união dos perfis entre si e ancoragens mecânicas para a sua fixação.
Inclui: Marcação. Montagem da estrutura.
Critério de medição de projecto: Peso nominal medido segundo documentação gráfica de Projecto.
Critério de medição de obra: Determinar-se-á, a partir do peso obtido em balança oficial das unidades chegadas à obra, o peso das unidades realmente executadas segundo especificações de Projecto.

| Código | Un | Descrição | Rendimento | Preço | Importância |
|---|---|---|---|---|---|
| mt07ali050b | kg | Aço enformado em frio, galvanizado, tipo DX52D+Z275MA, em estrutura metálica leve autoportante de cobertura inclinada de estrutura leve de perfis, das séries omega, L, U, C ou Z; com rebites para a união dos perfis entre si e ancoragens mecânicas para a sua fixação. (material) | 1 | 483.24 | 483.240 |
| mo047 | h | Oficial de 1ª montador de estruturas metálicas. (mão de obra) | 0.017 | 652.63 | 11.095 |
| mo094 | h | Ajudante de montador de estruturas metálicas. (mão de obra) | 0.017 | 418.14 | 7.108 |
| % | % | Custos directos complementares | 2 % | 501.443 | 10.029 |
|  |  | Custos directos |  |  | 511.472 |
