# Aço em vigas

- Propriedade do ficheiro: CYPE Ingenieros S.A.
- Formato: FIEBDC-3/2016
- Programa: Gerador de preços para construção civil. CYPE Ingenieros, S.A.
- Data: 29/10/2024
- Âmbito geográfico: Cabo Verde
- Moeda: CVE
- Custos indirectos: 3 %
- IVA: 15 %

## E Estruturas

### EA Metálicas

#### EAV Vigas

**EAV010** kg Aço em vigas.
Aço EN 10025 S275JR, em vigas formadas por peças simples de perfis laminados a quente das séries IPN, IPE, HEB, HEA, HEM ou UPN, acabamento com primário antioxidante, com ligações soldadas em obra, a uma altura de até 3 m.
Critérios considerados na determinação do preço da unidade de obra: O preço inclui as soldaduras, os cortes, os desperdícios, as peças especiais, os casquilhos e os elementos auxiliares de montagem.
Inclui: Limpeza e preparação do plano de apoio. Marcação dos eixos. Colocação e fixação provisória da viga. Aprumo e nivelamento. Execução das ligações soldadas.
Critério de medição de projecto: Peso nominal medido segundo documentação gráfica de Projecto.
Critério de medição de obra: Determinar-se-á, a partir do peso obtido em balança oficial das unidades chegadas à obra, o peso das unidades realmente executadas segundo especificações de Projecto.

| Código | Un | Descrição | Rendimento | Preço | Importância |
|---|---|---|---|---|---|
| mt07ala010dab | kg | Aço laminado EN 10025 S275JR, em perfis laminados a quente, peças simples, para aplicações estruturais, das séries IPN, IPE, HEB, HEA, HEM ou UPN, acabamento com primário antioxidante. Trabalhado e montado em oficina, para colocar com ligações soldadas em obra. (material) | 1 | 223.58 | 223.580 |
| mq08sol020 | h | Equipamentos e elementos auxiliares para soldadura eléctrica. (equipamento) | 0.021 | 331.59 | 6.963 |
| mo047 | h | Oficial de 1ª montador de estruturas metálicas. (mão de obra) | 0.025 | 652.63 | 16.316 |
| mo094 | h | Ajudante de montador de estruturas metálicas. (mão de obra) | 0.014 | 418.14 | 5.854 |
| % | % | Custos directos complementares | 2 % | 252.713 | 5.054 |
|  |  | Custos directos |  |  | 257.767 |

Resíduos:
- colocação: mt07ala010dab; factor de resíduo 0.0045

## Recursos

**mt07ala010dab** kg Aço laminado EN 10025 S275JR
Dados técnicos: Custo energético 9.830 MJ; Emissão de CO2 0.510 kg; Código LER 17 04 05; Massa do elemento 1 kg; Volume 0.000476 m3
