# Consolidação superficial de muro de alvenaria de pedra

- Propriedade do ficheiro: CYPE Ingenieros S.A.
- Formato: FIEBDC-3/2016
- Programa: Gerador de preços para construção civil. CYPE Ingenieros, S.A.
- Data: 29/10/2024
- Âmbito geográfico: Cabo Verde
- Moeda: CVE
- Custos indirectos: 3 %
- IVA: 15 %

## E Estruturas

### EC Cantarias

#### ECY Reparações

**ECY025** m² Consolidação superficial de muro de alvenaria de pedra.
Consolidação da superfície deteriorada de muro de alvenaria de pedra, com o objectivo de recuperar a resistência original sem reduzir a permeabilidade do elemento nem alterar o seu aspecto, através da aplicação manual com rolo ou pistola de uma demão de impregnação incolor consolidante, à base de éster orgânico de ácido de silício, até à saturação do elemento.
Inclui: Limpeza da superfície suporte. Aplicação da demão de impregnação incolor consolidante. Eliminação do excesso de impregnação incolor consolidante.
Critério de medição de projecto: Superfície medida segundo documentação gráfica de Projecto.
Critério de medição de obra: Medir-se-á a superfície realmente executada segundo especificações de Projecto.

| Código | Un | Descrição | Rendimento | Preço | Importância |
|---|---|---|---|---|---|
| mt28pcs050a | l | Impregnação incolor consolidante, à base de éster orgânico de ácido de silício, permeável ao vapor de água, anti-caruncho e anti-verdete e com resistência aos álcalis, para aplicar com escova ou trincha. (material) | 0.2 | 18995.4 | 3799.080 |
| mo020 | h | Oficial de 1ª construção. (mão de obra) | 0.282 | 627.12 | 176.848 |
| % | % | Custos directos complementares | 2 % | 3975.928 | 79.519 |
|  |  | Custos directos |  |  | 4055.447 |

Resíduos:
- colocação: mt28pcs050a; factor de resíduo 0.03

## Recursos

**mt28pcs050a** l Impregnação incolor consolidante
Dados técnicos: Custo energético 15.829 MJ; Emissão de CO2 0.878 kg; Código LER 17 09 04; Massa do elemento 0.95 kg; Volume 0.000633 m3
Resíduos:
- embalagem: re150104 Embalagens de metal. (componente de resíduo); rendimento 0.064 kg; Código LER 15 01 04; Massa do elemento 1 kg; Volume 0.001667 m3
