# Abóbada de alvenaria de tijolo cerâmico

- Propriedade do ficheiro: CYPE Ingenieros S.A.
- Formato: FIEBDC-3/2016
- Programa: Gerador de preços para construção civil. CYPE Ingenieros, S.A.
- Data: 18/04/2024
- Âmbito geográfico: Cabo Verde
- Moeda: CVE
- Custos indirectos: 3 %
- IVA: 15 %

## E Estruturas

### EF Alvenarias

#### EFE Em abóbada

**EFE020** m² Abóbada de alvenaria de tijolo cerâmico.
Abóbada estrutural de berço, de directriz recta, realizada com alvenaria de meia vez de tijolo cerâmico face à vista perfurado clínquer, vermelho, 24x11,5x5 cm, junta refundada, assente com argamassa de cimento confeccionada em obra, com 250 kg/m³ de cimento, cor cinzento, dosificação 1:6, fornecida em sacos; montagem e desmontagem de cimbres e apoios.
Inclui: Montagem de cimbres e apoios. Implantação e marcação da estereotomia no cimbre. Marcação nos muros do perímetro da abóbada. Preparação da argamassa. Execução da abóbada de alvenaria. Resolução de encontros. Desmontagem de cimbres e apoios. Enchimento das juntas. Limpeza final.
Critério de medição de projecto: Superfície medida pela sua parte interior na sua verdadeira magnitude, segundo documentação gráfica de Projecto, incluindo as partes que se introduzem nos roços, remates de base e coroamento se os houver.
Critério de medição de obra: Medir-se-á, em verdadeira magnitude, pelo tardoz, a superfície realmente executada segundo especificações de Projecto, incluindo as partes que se introduzem nos roços e os remates da base e coroamento, se existirem.

| Código | Un | Descrição | Rendimento | Preço | Importância |
|---|---|---|---|---|---|
| mt05cvk010a | Ud | Tijolo cerâmico face à vista perfurado clínquer, vermelho, 24x11,5x5 cm, para utilização em alvenaria não protegida (peça U), densidade 1300 kg/m³, segundo NP EN 771-1. (material) | 68.667 | 39.47 | 2710.286 |
| mt08aaa010a | m³ | Água. (material) | 0.005 | 193.69 | 0.968 |
| mt01arg005a | t | Areia de pedreira, para argamassa preparada em obra. (material) | 0.04 | 2085.8 | 83.432 |
| mt08cem000m | kg | Cimento cinzento em sacos. (material) | 6.144 | 17.22 | 105.800 |
| mt08cim040c | m² | Cimbre de madeira de pinho, dimensionada para suportar una carga máxima de trabalho de 400 kg/m², para formação de abóbada estrutural de berço. (material) | 1 | 10808.25 | 10808.250 |
| mq06hor010 | h | Betoneira eléctrica com uma capacidade de amassadura de 160 l. (equipamento) | 0.02 | 330.99 | 6.620 |
| mo021 | h | Oficial de 1ª construção em trabalhos auxiliares de pedreiro. (mão de obra) | 1.525 | 622.24 | 948.916 |
| mo078 | h | Ajudante de construção em trabalhos auxiliares de pedreiro. (mão de obra) | 1.495 | 398.94 | 596.415 |
| mo114 | h | Operário não qualificado construção em trabalhos auxiliares de pedreiro. (mão de obra) | 1.279 | 383.87 | 490.970 |
| mo017 | h | Oficial de 1ª carpinteiro. (mão de obra) | 0.374 | 631.24 | 236.084 |
| mo058 | h | Ajudante de carpinteiro. (mão de obra) | 0.374 | 401.41 | 150.127 |
| % | % | Custos directos complementares | 2 % | 16137.868 | 322.757 |
|  |  | Custos directos |  |  | 16460.625 |

Resíduos:
- colocação: mt05cvk010a; factor de resíduo 0.0315
- colocação: mt01arg005a Areia de pedreira, para argamassa preparada em obra; factor de resíduo 0.00501329
- colocação: mt08cem000m Cimento cinzento em sacos; factor de resíduo 0.0063
- colocação: mt08cim040c; factor de resíduo 1

## Recursos

**mt05cvk010a** Ud Tijolo cerâmico face à vista perfurado clínquer
Dados técnicos: Custo energético 31.800 MJ; Emissão de CO2 0.482 kg; Código LER 17 01 02; Massa do elemento 1.85 kg; Volume 0.00148 m3
Resíduos:
- embalagem: re170201 Madeira. (componente de resíduo); rendimento 0.002 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira; rendimento 0.001 kg
- embalagem: re170203 Plástico; rendimento 0.003 kg

**mt08cim040c** m² Cimbre de madeira de pinho
Dados técnicos: Custo energético 1643.664 MJ; Emissão de CO2 -22.506 kg; Código LER 17 02 01; Massa do elemento 12.1 kg; Volume 0.011 m3
