# Reforço de viga alta de betão armado, através de enchimento com betão projectado

- Propriedade do ficheiro: CYPE Ingenieros S.A.
- Formato: FIEBDC-3/2016
- Programa: Gerador de preços para construção civil. CYPE Ingenieros, S.A.
- Data: 18/04/2024
- Âmbito geográfico: Cabo Verde
- Moeda: CVE
- Custos indirectos: 3 %
- IVA: 15 %

## E Estruturas

### EH Betão armado

#### EHH Reforços com betão

**EHH040** m Reforço de viga alta de betão armado, através de enchimento com betão projectado.
Reforço de viga de betão armado de 20 cm de largura, através de enchimento de 10 cm na face inferior, com betão C25/30 (XC2(P); D12; S3; Cl 0,4), projectado por via húmida, armado com uma quantidade de aço de 40 kg/m³ de aço A400 NR.
Critérios considerados na determinação do preço da unidade de obra: O preço inclui a elaboração e o montagem da armadura no local definitivo da sua colocação em obra.
Inclui: Picagem da totalidade do recobrimento da viga. Ligação directa entre armaduras original e de reforço. Limpeza da superfície de betão. Projecção do betão. Limpeza dos restos.
Critério de medição de projecto: Comprimento medido entre eixos, segundo documentação gráfica de Projecto.
Critério de medição de obra: Medir-se-á, a eixos, o comprimento realmente executado segundo especificações de Projecto.

| Código | Un | Descrição | Rendimento | Preço | Importância |
|---|---|---|---|---|---|
| mt10hes200a | m³ | Betão para projectar, C25/30 (XC2(P); D12; S3; Cl 0,4), com uma dosagem de cimento de 400 kg/m³, fabricado em central, segundo NP EN 14487-1. (material) | 0.021 | 13956.88 | 293.094 |
| mt07aco040e | kg | Aço em varões nervurados, A400 NR, fornecido em obra em varões sem elaborar, de vários diâmetros. (material) | 0.816 | 188.69 | 153.971 |
| mt08var050 | kg | Arame galvanizado para atar, de 1,30 mm de diâmetro. (material) | 0.009 | 193.69 | 1.743 |
| mq06gun010 | h | Máquina para projectar betão por via húmida 33 kW. (equipamento) | 0.29 | 1394.72 | 404.469 |
| mo043 | h | Oficial de 1ª armador de ferro. (mão de obra) | 0.013 | 647.55 | 8.418 |
| mo090 | h | Ajudante de armador de ferro. (mão de obra) | 0.014 | 414.89 | 5.808 |
| mo045 | h | Oficial de 1ª estruturista, em trabalhos de betonagem. (mão de obra) | 0.47 | 647.55 | 304.349 |
| mo092 | h | Ajudante de estruturista, em trabalhos de betonagem. (mão de obra) | 0.227 | 414.89 | 94.180 |
| % | % | Custos directos complementares | 2 % | 1266.032 | 25.321 |
|  |  | Custos directos |  |  | 1291.353 |

Resíduos:
- colocação: mt10hes200a; factor de resíduo 0.0012682
- colocação: mt07aco040e Aço em varões nervurados, A400 NR, fornecido em obra em varões sem elaborar, de vários diâmetros; factor de resíduo 0.0075
- colocação: mt08var050 Arame galvanizado para atar, de 1,30 mm de diâmetro; factor de resíduo 0.0038

## Recursos

**mt10hes200a** m³ Betão para projectar
Dados técnicos: Custo energético 1840.000 MJ; Emissão de CO2 230.000 kg; Código LER 17 01 01; Massa do elemento 2300 kg; Volume 1.533333 m3

**mt07aco040e** kg Aço em varões nervurados, A400 NR, fornecido em obra em varões sem elaborar, de vários diâmetros
Dados técnicos: Custo energético 9.830 MJ; Emissão de CO2 0.510 kg; Código LER 17 04 05; Massa do elemento 1 kg; Volume 0.000476 m3

**mt08var050** kg Arame galvanizado para atar, de 1,30 mm de diâmetro
Dados técnicos: Custo energético 25.100 MJ; Emissão de CO2 2.560 kg; Código LER 17 04 05; Massa do elemento 1 kg; Volume 0.000476 m3
