# Revestimento para a protecção do betão ou argamassa contra a carbonatação e ambientes agressivos

- Propriedade do ficheiro: CYPE Ingenieros S.A.
- Formato: FIEBDC-3/2016
- Programa: Gerador de preços para construção civil. CYPE Ingenieros, S.A.
- Data: 29/10/2024
- Âmbito geográfico: Cabo Verde
- Moeda: CVE
- Custos indirectos: 3 %
- IVA: 15 %

## E Estruturas

### EH Betão armado

#### EHO Protecções

**EHO200** m² Revestimento para a protecção do betão ou argamassa contra a carbonatação e ambientes agressivos.
Aplicação manual de duas demãos de revestimento rígido à base de resinas acrílicas em dispersão aquosa, cor branco, acabamento mate, textura lisa, (rendimento: 200 g/m² cada demão), para a protecção do betão ou argamassa contra a carbonatação e ambientes agressivos.
Inclui: Limpeza da superfície suporte. Aplicação do produto.
Critério de medição de projecto: Superfície medida segundo documentação gráfica de Projecto.
Critério de medição de obra: Medir-se-á a superfície realmente executada segundo especificações de Projecto.

| Código | Un | Descrição | Rendimento | Preço | Importância |
|---|---|---|---|---|---|
| mt27tsb010aa | kg | Revestimento rígido à base de resinas acrílicas em dispersão aquosa, cor branco, acabamento mate, textura lisa, impermeável ao dióxido de carbono e permeável ao vapor de água, para a protecção de betão ou argamassa, contra a carbonatação e ambientes agressivos contaminados, segundo NP EN 1504-2. (material) | 0.4 | 816.21 | 326.484 |
| mo020 | h | Oficial de 1ª construção. (mão de obra) | 0.212 | 627.12 | 132.949 |
| mo113 | h | Operário não qualificado construção. (mão de obra) | 0.212 | 386.89 | 82.021 |
| % | % | Custos directos complementares | 2 % | 541.454 | 10.829 |
|  |  | Custos directos |  |  | 552.283 |

Resíduos:
- colocação: mt27tsb010aa; factor de resíduo 0.036818

## Recursos

**mt27tsb010aa** kg Revestimento rígido à base de resinas acrílicas em dispersão aquosa
Dados técnicos: Custo energético 75.527 MJ; Emissão de CO2 2.872 kg; Código LER 17 09 04; Massa do elemento 1 kg; Volume 0.000667 m3
Resíduos:
- embalagem: re170203 Plástico. (componente de resíduo); rendimento 0.003 kg; Código LER 17 02 03; Massa do elemento 1 kg; Volume 0.001667 m3
