# Ancoragem química estrutural sobre betão, através de argamassa fluida com resina

- Propriedade do ficheiro: CYPE Ingenieros S.A.
- Formato: FIEBDC-3/2016
- Programa: Gerador de preços para construção civil. CYPE Ingenieros, S.A.
- Data: 18/04/2024
- Âmbito geográfico: Cabo Verde
- Moeda: CVE
- Custos indirectos: 3 %
- IVA: 15 %

## E Estruturas

### EH Betão armado

#### EHW Ancoragens estruturais

**EHW012** Ud Ancoragem química estrutural sobre betão, através de argamassa fluida com resina.
Ancoragem química estrutural realizada sobre betão de resistência característica mínima 20 N/mm², através de perfuração de 14 mm de diâmetro e 195 mm de profundidade, preenchimento do orifício com argamassa fluida de presa rápida, de dois componentes à base de resina epóxi, e inserção posterior de varão roscado com porca e anilha de aço galvanizado qualidade 5.8, segundo EN ISO 898-1, de 12 mm de diâmetro e 220 mm de comprimento.
Inclui: Implantação da posição da ancoragem. Execução da perfuração. Limpeza do pó resultante. Preparação da mistura. Derramamento da argamassa. Inserção do elemento de fixação. Aplicação do par de aperto com chave dinamométrica. Limpeza dos restos sobrantes.
Critério de medição de projecto: Número de unidades previstas, segundo documentação gráfica de Projecto.
Critério de medição de obra: Medir-se-á o número de unidades realmente executadas segundo especificações de Projecto.

| Código | Un | Descrição | Rendimento | Preço | Importância |
|---|---|---|---|---|---|
| mt09reh321a | kg | Argamassa fluida de presa rápida, de dois componentes à base de resina epóxi, com endurecedor amínico, sem retracção, de elevada resistência mecânica, impermeável à água e com alta resistência aos agentes químicos, para ancoragens e enchimentos, segundo NP EN 1504-6. (material) | 0.036 | 835.46 | 30.077 |
| mt26reh305cg | Ud | Ancoragem composta por varão roscado de aço galvanizado qualidade 5.8, segundo EN ISO 898-1 de 12 mm de diâmetro, e 220 mm de comprimento, porca e anilha, para fixações sobre estruturas de betão. (material) | 1 | 334.76 | 334.760 |
| mo020 | h | Oficial de 1ª construção. (mão de obra) | 0.134 | 622.24 | 83.380 |
| mo112 | h | Operário especializado construção. (mão de obra) | 0.134 | 390.16 | 52.281 |
| % | % | Custos directos complementares | 2 % | 500.498 | 10.010 |
|  |  | Custos directos |  |  | 510.508 |

Resíduos:
- colocação: mt09reh321a; factor de resíduo 0.0063
- colocação: mt26reh305cg; factor de resíduo 0.018799

## Recursos

**mt09reh321a** kg Argamassa fluida de presa rápida
Dados técnicos: Custo energético 7.294 MJ; Emissão de CO2 0.494 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt26reh305cg** Ud Ancoragem composta por varão roscado de aço galvanizado qualidade 5.8
Dados técnicos: Custo energético 7.291 MJ; Emissão de CO2 0.617 kg; Código LER 17 04 05; Massa do elemento 0.194 kg; Volume 0.000092 m3
Resíduos:
- embalagem: re170203 Plástico; rendimento 0.025 kg
