# Elemento de fixação

- Propriedade do ficheiro: CYPE Ingenieros S.A.
- Formato: FIEBDC-3/2016
- Programa: Gerador de preços para construção civil. CYPE Ingenieros, S.A.
- Data: 18/04/2024
- Âmbito geográfico: Cabo Verde
- Moeda: CVE
- Custos indirectos: 3 %
- IVA: 15 %

## E Estruturas

### EH Betão armado

#### EHW Ancoragens estruturais

**EHW024** Ud Elemento de fixação.
Varão roscado com porca e anilha de aço galvanizado qualidade 5.8, segundo EN ISO 898-1, de 24 mm de diâmetro e 290 mm de comprimento.
Inclui: Inserção do elemento de fixação. Aplicação do par de aperto com chave dinamométrica.
Critério de medição de projecto: Número de unidades previstas, segundo documentação gráfica de Projecto.
Critério de medição de obra: Medir-se-á o número de unidades realmente executadas segundo especificações de Projecto.

| Código | Un | Descrição | Rendimento | Preço | Importância |
|---|---|---|---|---|---|
| mt26reh305fk | Ud | Ancoragem composta por varão roscado de aço galvanizado qualidade 5.8, segundo EN ISO 898-1 de 24 mm de diâmetro, e 290 mm de comprimento, porca e anilha, para fixações sobre estruturas de betão. (material) | 1 | 1434.46 | 1434.460 |
| mo020 | h | Oficial de 1ª construção. (mão de obra) | 0.071 | 622.24 | 44.179 |
| mo112 | h | Operário especializado construção. (mão de obra) | 0.071 | 390.16 | 27.701 |
| % | % | Custos directos complementares | 2 % | 1506.340 | 30.127 |
|  |  | Custos directos |  |  | 1536.467 |

Resíduos:
- colocação: mt26reh305fk; factor de resíduo 0.0187996

## Recursos

**mt26reh305fk** Ud Ancoragem composta por varão roscado de aço galvanizado qualidade 5.8
Dados técnicos: Custo energético 28.099 MJ; Emissão de CO2 2.739 kg; Código LER 17 04 05; Massa do elemento 1.023 kg; Volume 0.000487 m3
Resíduos:
- embalagem: re170203 Plástico. (componente de resíduo); rendimento 0.025 kg; Código LER 17 02 03; Massa do elemento 1 kg; Volume 0.001667 m3
