# Ancoragem mecânica por aparafusamento, sobre o elemento de betão

- Propriedade do ficheiro: CYPE Ingenieros S.A.
- Formato: FIEBDC-3/2016
- Programa: Gerador de preços para construção civil. CYPE Ingenieros, S.A.
- Data: 18/04/2024
- Âmbito geográfico: Cabo Verde
- Moeda: CVE
- Custos indirectos: 3 %
- IVA: 15 %

## E Estruturas

### EH Betão armado

#### EHW Ancoragens estruturais

**EHW025** Ud Ancoragem mecânica por aparafusamento, sobre o elemento de betão.
Ancoragem mecânica tipo parafuso de cabeça hexagonal com anilha, com estrela interior de seis pontas para chave Torx, de aço galvanizado, 6x100 45/65, de 6 mm de diâmetro e 100 mm de comprimento, com duas opções de encastramento, aparafusada directamente na perfuração de 6 mm de diâmetro e 45 ou 65 mm de profundidade mínima, realizada através de furo com martelo percutor e broca, sobre elemento fissurado ou não fissurado, de betão de 20 N/mm² de resistência característica mínima e 50 N/mm² de resistência característica máxima.
Inclui: Implantação da posição da ancoragem. Execução da perfuração. Limpeza do pó resultante. Colocação da peça a fixar. Colocação do parafuso e aparafusamento do mesmo. Limpeza dos restos sobrantes.
Critério de medição de projecto: Número de unidades previstas, segundo documentação gráfica de Projecto.
Critério de medição de obra: Medir-se-á o número de unidades realmente executadas segundo especificações de Projecto.

| Código | Un | Descrição | Rendimento | Preço | Importância |
|---|---|---|---|---|---|
| mt26ahi103d | Ud | Ancoragem mecânica tipo parafuso de cabeça hexagonal com anilha, com estrela interior de seis pontas para chave Torx, de aço galvanizado, 6x100 45/65, de 6 mm de diâmetro e 100 mm de comprimento, com duas opções de encastramento, para fixação sobre elementos de betão, fissurados ou não fissurados. (material) | 1 | 139.3 | 139.300 |
| mo020 | h | Oficial de 1ª construção. (mão de obra) | 0.085 | 622.24 | 52.890 |
| mo112 | h | Operário especializado construção. (mão de obra) | 0.085 | 390.16 | 33.164 |
| % | % | Custos directos complementares | 2 % | 225.354 | 4.507 |
|  |  | Custos directos |  |  | 229.861 |

Resíduos:
- colocação: mt26ahi103d; factor de resíduo 0.0188182

## Recursos

**mt26ahi103d** Ud Ancoragem mecânica tipo parafuso de cabeça hexagonal com anilha
Dados técnicos: Custo energético 2.974 MJ; Emissão de CO2 0.177 kg; Código LER 17 04 05; Massa do elemento 0.022 kg; Volume 0.00001 m3
Resíduos:
- embalagem: re170203 Plástico. (componente de resíduo); rendimento 0.025 kg; Código LER 17 02 03; Massa do elemento 1 kg; Volume 0.001667 m3
