# Ancoragem mecânica por aparafusamento, sobre o elemento de betão

- Propriedade do ficheiro: CYPE Ingenieros S.A.
- Formato: FIEBDC-3/2016
- Programa: Gerador de preços para construção civil. CYPE Ingenieros, S.A.
- Data: 18/04/2024
- Âmbito geográfico: Cabo Verde
- Moeda: CVE
- Custos indirectos: 3 %
- IVA: 15 %

## E Estruturas

### EH Betão armado

#### EHW Ancoragens estruturais

**EHW025** Ud Ancoragem mecânica por aparafusamento, sobre o elemento de betão.
Ancoragem mecânica tipo parafuso de cabeça hexagonal com anilha, de aço galvanizado, 8x120 70/60/50, de 8 mm de diâmetro e 120 mm de comprimento, com três opções de encastramento, aparafusada directamente na perfuração de 8 mm de diâmetro e 60, 70 ou 80 mm de profundidade mínima, realizada através de furo com martelo percutor e broca, sobre elemento fissurado ou não fissurado, de betão de 20 N/mm² de resistência característica mínima e 50 N/mm² de resistência característica máxima.
Inclui: Implantação da posição da ancoragem. Execução da perfuração. Limpeza do pó resultante. Colocação da peça a fixar. Colocação do parafuso e aparafusamento do mesmo. Limpeza dos restos sobrantes.
Critério de medição de projecto: Número de unidades previstas, segundo documentação gráfica de Projecto.
Critério de medição de obra: Medir-se-á o número de unidades realmente executadas segundo especificações de Projecto.

| Código | Un | Descrição | Rendimento | Preço | Importância |
|---|---|---|---|---|---|
| mt26ahi104ak | Ud | Ancoragem mecânica tipo parafuso de cabeça hexagonal com anilha, de aço galvanizado, 8x120 70/60/50, de 8 mm de diâmetro e 120 mm de comprimento, com três opções de encastramento, para fixação sobre elementos de betão, fissurados ou não fissurados. (material) | 1 | 478.44 | 478.440 |
| mo020 | h | Oficial de 1ª construção. (mão de obra) | 0.09 | 622.24 | 56.002 |
| mo112 | h | Operário especializado construção. (mão de obra) | 0.09 | 390.16 | 35.114 |
| % | % | Custos directos complementares | 2 % | 569.556 | 11.391 |
|  |  | Custos directos |  |  | 580.947 |

Resíduos:
- colocação: mt26ahi104ak; factor de resíduo 0.0188085

## Recursos

**mt26ahi104ak** Ud Ancoragem mecânica tipo parafuso de cabeça hexagonal com anilha
Dados técnicos: Custo energético 3.602 MJ; Emissão de CO2 0.241 kg; Código LER 17 04 05; Massa do elemento 0.047 kg; Volume 0.000022 m3
Resíduos:
- embalagem: re170203 Plástico. (componente de resíduo); rendimento 0.025 kg; Código LER 17 02 03; Massa do elemento 1 kg; Volume 0.001667 m3
