# Colocação de injectores externos, em fissura de elemento de betão

- Propriedade do ficheiro: CYPE Ingenieros S.A.
- Formato: FIEBDC-3/2016
- Programa: Gerador de preços para construção civil. CYPE Ingenieros, S.A.
- Data: 18/04/2024
- Âmbito geográfico: Cabo Verde
- Moeda: CVE
- Custos indirectos: 3 %
- IVA: 15 %

## E Estruturas

### EH Betão armado

#### EHY Reparações

**EHY063** m Colocação de injectores externos, em fissura de elemento de betão.
Colocação de injectores externos, cada 25 cm, em fissura de elemento de betão, com adesivo tixotrópico de dois componentes à base de resina epóxi.
Critérios considerados na determinação do preço da unidade de obra: O preço não inclui a injecção da resina.
Inclui: Marcação. Fixação dos injectores. Remoção dos injectores.
Critério de medição de projecto: Comprimento medido segundo documentação gráfica de Projecto.
Critério de medição de obra: Medir-se-á o comprimento realmente executado segundo especificações de Projecto.

| Código | Un | Descrição | Rendimento | Preço | Importância |
|---|---|---|---|---|---|
| mt09reh121 | Ud | Tampão injector externo. (material) | 4 | 55.52 | 222.080 |
| mt09reh122 | Ud | Injector externo. (material) | 4 | 180.78 | 723.120 |
| mt09reh120a | kg | Adesivo tixotrópico de dois componentes à base de resina epóxi, para a correcta ligação entre o betão fresco e o betão endurecido ou para melhorar a aderência do betão endurecido e o aço, segundo NP EN 1504-7. (material) | 0.2 | 1500.57 | 300.114 |
| mo020 | h | Oficial de 1ª construção. (mão de obra) | 0.423 | 622.24 | 263.208 |
| mo112 | h | Operário especializado construção. (mão de obra) | 0.476 | 390.16 | 185.716 |
| % | % | Custos directos complementares | 2 % | 1694.238 | 33.885 |
|  |  | Custos directos |  |  | 1728.123 |

Resíduos:
- colocação: mt09reh120a; factor de resíduo 0.03

## Recursos

**mt09reh120a** kg Adesivo tixotrópico de dois componentes à base de resina epóxi
Dados técnicos: Custo energético 86.761 MJ; Emissão de CO2 3.294 kg; Código LER 17 09 04; Massa do elemento 1 kg; Volume 0.000667 m3
Resíduos:
- embalagem: re170203 Plástico. (componente de resíduo); rendimento 0.003 kg; Código LER 17 02 03; Massa do elemento 1 kg; Volume 0.001667 m3
