# Reparação estrutural de betão, com argamassa de presa rápida à base de cimento, modificada com polímeros

- Propriedade do ficheiro: CYPE Ingenieros S.A.
- Formato: FIEBDC-3/2016
- Programa: Gerador de preços para construção civil. CYPE Ingenieros, S.A.
- Data: 29/10/2024
- Âmbito geográfico: Cabo Verde
- Moeda: CVE
- Custos indirectos: 3 %
- IVA: 15 %

## E Estruturas

### EH Betão armado

#### EHY Reparações

**EHY012** m² Reparação estrutural de betão, com argamassa de presa rápida à base de cimento, modificada com polímeros.
Aplicação manual de argamassa tixotrópica, de presa rápida (15 minutos), modificada com polímeros, reforçada com fibras, resistente aos sulfatos, de retracção compensada, com uma resistência à compressão aos 28 dias maior ou igual a 25 N/mm² e um módulo de elasticidade maior ou igual a 15000 N/mm², classe R3, tipo PCC, segundo NP EN 1504-3, Euroclasse A1 de reacção ao fogo, segundo NP EN 13501-1, em camada de 15 mm de espessura média, com acabamento superficial afagado com esponja ou talocha, para reparação e reforço estrutural de elemento de betão.
Inclui: Preparação da mistura. Aplicação do produto. Perfilamento de arestas. Cura.
Critério de medição de projecto: Superfície medida segundo documentação gráfica de Projecto.
Critério de medição de obra: Medir-se-á a superfície realmente executada segundo especificações de Projecto.

| Código | Un | Descrição | Rendimento | Preço | Importância |
|---|---|---|---|---|---|
| mt09reo040d | kg | Argamassa tixotrópica, de presa rápida (15 minutos), modificada com polímeros, reforçada com fibras, resistente aos sulfatos, de retracção compensada, com uma resistência à compressão aos 28 dias maior ou igual a 25 N/mm² e um módulo de elasticidade maior ou igual a 15000 N/mm², classe R3, tipo PCC, segundo NP EN 1504-3, Euroclasse A1 de reacção ao fogo, segundo NP EN 13501-1, para reparação estrutural do betão. (material) | 28.5 | 149.43 | 4258.755 |
| mt08aaa010a | m³ | Água. (material) | 0.004 | 195.56 | 0.782 |
| mo020 | h | Oficial de 1ª construção. (mão de obra) | 0.494 | 627.12 | 309.797 |
| mo113 | h | Operário não qualificado construção. (mão de obra) | 0.494 | 386.89 | 191.124 |
| % | % | Custos directos complementares | 2 % | 4760.458 | 95.209 |
|  |  | Custos directos |  |  | 4855.667 |

Resíduos:
- colocação: mt09reo040d; factor de resíduo 0.0063

## Recursos

**mt09reo040d** kg Argamassa tixotrópica
Dados técnicos: Custo energético 7.684 MJ; Emissão de CO2 0.474 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08aaa010a** m³ Água
Dados técnicos: Custo energético 60.000 MJ; Emissão de CO2 30.000 kg
