# Reparação não estrutural de betão, com argamassa à base de cimento, modificada com polímeros

- Propriedade do ficheiro: CYPE Ingenieros S.A.
- Formato: FIEBDC-3/2016
- Programa: Gerador de preços para construção civil. CYPE Ingenieros, S.A.
- Data: 29/10/2024
- Âmbito geográfico: Cabo Verde
- Moeda: CVE
- Custos indirectos: 3 %
- IVA: 15 %

## E Estruturas

### EH Betão armado

#### EHY Reparações

**EHY028** m² Reparação não estrutural de betão, com argamassa à base de cimento, modificada com polímeros.
Aplicação manual de argamassa tixotrópica, monocomponente, modificada com polímeros, composta por cimento, inertes seleccionados, sílica de fumo, fibras, resinas sintéticas e aditivos especiais, com uma resistência à compressão aos 28 dias maior ou igual a 18 N/mm² e um módulo de elasticidade de 13000 N/mm², classe R2, tipo PCC, segundo NP EN 1504-3, Euroclasse A1 de reacção ao fogo, segundo NP EN 13501-1, em camada de 20 mm de espessura média, com acabamento superficial afagado com esponja ou talocha, para reparação não estrutural de edifícios e estruturas de betão (vazios ou espaços ocos, ninhos de gravilhas, etc.).
Inclui: Humedecimento da superfície suporte. Preparação da mistura. Aplicação do produto. Perfilamento de arestas. Cura.
Critério de medição de projecto: Superfície medida segundo documentação gráfica de Projecto.
Critério de medição de obra: Medir-se-á a superfície realmente executada segundo especificações de Projecto.

| Código | Un | Descrição | Rendimento | Preço | Importância |
|---|---|---|---|---|---|
| mt09rem130b | kg | Argamassa tixotrópica, monocomponente, modificada com polímeros, composta por cimento, inertes seleccionados, sílica de fumo, fibras, resinas sintéticas e aditivos especiais, com uma resistência à compressão aos 28 dias maior ou igual a 18 N/mm² e um módulo de elasticidade de 13000 N/mm², classe R2, tipo PCC, segundo NP EN 1504-3, Euroclasse A1 de reacção ao fogo, segundo NP EN 13501-1, para reparação não estrutural do betão. (material) | 30 | 119.51 | 3585.300 |
| mt08aaa010a | m³ | Água. (material) | 0.004 | 195.56 | 0.782 |
| mo020 | h | Oficial de 1ª construção. (mão de obra) | 0.605 | 627.12 | 379.408 |
| mo113 | h | Operário não qualificado construção. (mão de obra) | 0.605 | 386.89 | 234.068 |
| % | % | Custos directos complementares | 2 % | 4199.558 | 83.991 |
|  |  | Custos directos |  |  | 4283.549 |

Resíduos:
- colocação: mt09rem130b; factor de resíduo 0.0063

## Recursos

**mt09rem130b** kg Argamassa tixotrópica
Dados técnicos: Custo energético 8.384 MJ; Emissão de CO2 0.544 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt08aaa010a** m³ Água
Dados técnicos: Custo energético 60.000 MJ; Emissão de CO2 30.000 kg
