# Reparação integral de junta, com argamassa à base de resina epóxi

- Propriedade do ficheiro: CYPE Ingenieros S.A.
- Formato: FIEBDC-3/2016
- Programa: Gerador de preços para construção civil. CYPE Ingenieros, S.A.
- Data: 29/10/2024
- Âmbito geográfico: Cabo Verde
- Moeda: CVE
- Custos indirectos: 3 %
- IVA: 15 %

## E Estruturas

### EH Betão armado

#### EHY Reparações

**EHY043** m Reparação integral de junta, com argamassa à base de resina epóxi.
Reparação integral de junta de dilatação de estrutura de betão, aplicando 6 kg/m de argamassa de reparação de dois componentes à base de resina epóxi, tixotrópica e com altas resistências mecânicas, com uma resistência à compressão aos 28 dias maior ou igual a 45 N/mm² e um módulo de elasticidade maior ou igual a 20000 N/mm², classe R4 segundo NP EN 1504-3, Euroclasse F de reacção ao fogo, segundo NP EN 13501-1, numa faixa de aproximadamente 5 cm de cada lado da junta, prévia picagem da superfície suporte e aplicação posterior de 0,18 kg/m de primário activo de dois componentes à base de resina epóxi, de cor vermelho, como ponte de aderência.
Inclui: Picagem da superfície do betão. Limpeza. Colocação da cofragem para formação de junta. Preparação das misturas. Aplicação da leitada. Aplicação da argamassa de reparação. Perfilamento de bordas. Cura. Remoção e acumulação dos restos gerados. Carga manual do entulho gerado para camião ou contentor.
Critério de medição de projecto: Comprimento medido segundo documentação gráfica de Projecto.
Critério de medição de obra: Medir-se-á o comprimento realmente executado segundo especificações de Projecto.

| Código | Un | Descrição | Rendimento | Preço | Importância |
|---|---|---|---|---|---|
| mt09reh040a | kg | Primário activo de dois componentes à base de resina epóxi, de cor vermelho, impermeável à água, ao oxigénio, aos cloretos e aos óleos, para a protecção e passivação de armaduras de aço, e como ponte de aderência entre argamassa de reparação e betão existente (material) | 0.18 | 1283.62 | 231.052 |
| mt09reh170a | kg | Argamassa de reparação de dois componentes à base de resina epóxi, tixotrópica e com altas resistências mecânicas, com uma resistência à compressão aos 28 dias maior ou igual a 45 N/mm² e um módulo de elasticidade maior ou igual a 20000 N/mm², classe R4 segundo NP EN 1504-3, Euroclasse F de reacção ao fogo, segundo NP EN 13501-1, para reparação estrutural do betão. (material) | 6 | 676.6 | 4059.600 |
| mq05mai040 | h | Martelo eléctrico. (equipamento) | 0.185 | 303.69 | 56.183 |
| mo020 | h | Oficial de 1ª construção. (mão de obra) | 0.423 | 627.12 | 265.272 |
| mo112 | h | Operário especializado construção. (mão de obra) | 0.423 | 393.22 | 166.332 |
| % | % | Custos directos complementares | 2 % | 4778.439 | 95.569 |
|  |  | Custos directos |  |  | 4874.008 |

Resíduos:
- colocação: mt09reh040a; factor de resíduo 0.03
- colocação: mt09reh170a; factor de resíduo 0.041673

## Recursos

**mt09reh040a** kg Primário activo de dois componentes à base de resina epóxi
Dados técnicos: Custo energético 86.761 MJ; Emissão de CO2 3.294 kg; Código LER 17 09 04; Massa do elemento 1 kg; Volume 0.000667 m3
Resíduos:
- embalagem: re170203 Plástico. (componente de resíduo); rendimento 0.003 kg; Código LER 17 02 03; Massa do elemento 1 kg; Volume 0.001667 m3

**mt09reh170a** kg Argamassa de reparação de dois componentes à base de resina epóxi
Dados técnicos: Custo energético 2.251 MJ; Emissão de CO2 0.184 kg; Código LER 17 09 04; Massa do elemento 1 kg; Volume 0.000667 m3
Resíduos:
- embalagem: re170203 Plástico; rendimento 0.003 kg
