# Limpeza do interior da fissura

- Propriedade do ficheiro: CYPE Ingenieros S.A.
- Formato: FIEBDC-3/2016
- Programa: Gerador de preços para construção civil. CYPE Ingenieros, S.A.
- Data: 29/10/2024
- Âmbito geográfico: Cabo Verde
- Moeda: CVE
- Custos indirectos: 3 %
- IVA: 15 %

## E Estruturas

### EH Betão armado

#### EHY Reparações

**EHY062** m Limpeza do interior da fissura.
Limpeza do interior de fissura em elemento de betão através da injecção de ar comprimido, ficando o interior e a superfície de ambos lados da fissura livres de pó, restos de tintas, descofrantes ou qualquer material que possa impedir a correcta aderência do material de vedação superficial.
Inclui: Montagem e preparação do equipamento. Realização de ensaios para ajuste dos parâmetros de limpeza. Aplicação mecânica do jacto de ar comprimido. Desmontagem do equipamento. Limpeza. Remoção e acumulação dos restos gerados. Carga dos restos gerados para camião ou contendor.
Critério de medição de projecto: Comprimento medido segundo documentação gráfica de Projecto.
Critério de medição de obra: Medir-se-á o comprimento realmente executado segundo especificações de Projecto.

| Código | Un | Descrição | Rendimento | Preço | Importância |
|---|---|---|---|---|---|
| mq08lch030 | h | Equipamento de jacto de ar comprimido. (equipamento) | 0.174 | 309.12 | 53.787 |
| mo112 | h | Operário especializado construção. (mão de obra) | 0.212 | 393.22 | 83.363 |
| % | % | Custos directos complementares | 2 % | 137.150 | 2.743 |
|  |  | Custos directos |  |  | 139.893 |
