# Alpendre de madeira

- Propriedade do ficheiro: CYPE Ingenieros S.A.
- Formato: FIEBDC-3/2016
- Programa: Gerador de preços para construção civil. CYPE Ingenieros, S.A.
- Data: 29/10/2024
- Âmbito geográfico: Cabo Verde
- Moeda: CVE
- Custos indirectos: 3 %
- IVA: 15 %

## E Estruturas

### EM Madeira

#### EMP Alpendres e palas

**EMP020** Ud Alpendre de madeira.
Alpendre de madeira lamelada de abeto tratada em autoclave, de 3550x2950x2100 mm e 10,5 m² de superfície. Inclusive acessórios, peças especiais, elementos de ancoragem e verniz para tratamento de protecção.
Inclui: Marcação de alinhamentos e níveis. Montagem do alpendre. Envernizamento.
Critério de medição de projecto: Número de unidades previstas, segundo documentação gráfica de Projecto.
Critério de medição de obra: Medir-se-á o número de unidades realmente executadas segundo especificações de Projecto.

| Código | Un | Descrição | Rendimento | Preço | Importância |
|---|---|---|---|---|---|
| mt07emo020a | Ud | Alpendre de madeira lamelada de abeto tratada em autoclave, de 3550x2950x2100 mm e 10,5 m² de superfície, inclusive acessórios, peças especiais, elementos de ancoragem e verniz para tratamento de protecção. (material) | 1 | 308891.44 | 308891.440 |
| mo048 | h | Oficial de 1ª montador de estruturas de madeira. (mão de obra) | 1.981 | 652.63 | 1292.860 |
| mo095 | h | Ajudante de montador de estruturas de madeira. (mão de obra) | 1.981 | 418.14 | 828.335 |
| % | % | Custos directos complementares | 2 % | 311012.635 | 6220.253 |
|  |  | Custos directos |  |  | 317232.888 |

## Recursos

**mt07emo020a** Ud Alpendre de madeira lamelada de abeto tratada em autoclave
Dados técnicos: Custo energético 3287.198 MJ; Emissão de CO2 -67.848 kg
Resíduos:
- embalagem: re150101 Embalagens de papel e cartão. (componente de resíduo); rendimento 3.949 kg; Código LER 15 01 01; Massa do elemento 1 kg; Volume 0.001333 m3
