# Alteração de disposição de elemento flectido em cobertura com asna de madeira

- Propriedade do ficheiro: CYPE Ingenieros S.A.
- Formato: FIEBDC-3/2016
- Programa: Gerador de preços para construção civil. CYPE Ingenieros, S.A.
- Data: 29/10/2024
- Âmbito geográfico: Cabo Verde
- Moeda: CVE
- Custos indirectos: 3 %
- IVA: 15 %

## E Estruturas

### EM Madeira

#### EMW Substituições

**EMW011** m Alteração de disposição de elemento flectido em cobertura com asna de madeira.
Alteração de disposição através de uma rotação de 90° ou 180°, de madre flectida de madeira em bom estado de conservação, de 8x10 cm de secção, em cobertura com asna de madeira.
Inclui: Implantação e marcação de eixos, nos pontos de ligação com a asna. Apresentação das peças sobre a asna. Colocação e nivelamento. Fixação à asna.
Critério de medição de projecto: Comprimento medido segundo documentação gráfica de Projecto.
Critério de medição de obra: Medir-se-á o comprimento realmente executado segundo especificações de Projecto.

| Código | Un | Descrição | Rendimento | Preço | Importância |
|---|---|---|---|---|---|
| mt50spa101 | kg | Pregos de aço. (material) | 0.08 | 305.86 | 24.469 |
| mq09sie010 | h | Motoserra a gasolina, de 50 cm de espada e 2 kW de potência. (equipamento) | 0.028 | 325.39 | 9.111 |
| mo017 | h | Oficial de 1ª carpinteiro. (mão de obra) | 0.122 | 636.19 | 77.615 |
| mo058 | h | Ajudante de carpinteiro. (mão de obra) | 0.122 | 404.56 | 49.356 |
| mo077 | h | Ajudante de construção. (mão de obra) | 0.089 | 402.07 | 35.784 |
| mo113 | h | Operário não qualificado construção. (mão de obra) | 0.166 | 386.89 | 64.224 |
| % | % | Custos directos complementares | 2 % | 260.559 | 5.211 |
|  |  | Custos directos |  |  | 265.770 |

Resíduos:
- colocação: mt50spa101 Pregos de aço; factor de resíduo 0.0045

## Recursos

**mt50spa101** kg Pregos de aço
Dados técnicos: Custo energético 9.830 MJ; Emissão de CO2 0.510 kg; Código LER 17 04 05; Massa do elemento 1 kg; Volume 0.000476 m3
