# Substituição de lintel de madeira

- Propriedade do ficheiro: CYPE Ingenieros S.A.
- Formato: FIEBDC-3/2016
- Programa: Gerador de preços para construção civil. CYPE Ingenieros, S.A.
- Data: 29/10/2024
- Âmbito geográfico: Cabo Verde
- Moeda: CVE
- Custos indirectos: 3 %
- IVA: 15 %

## E Estruturas

### EM Madeira

#### EMW Substituições

**EMW020** m Substituição de lintel de madeira.
Substituição de lintel existente em vão de muro, de madeira em mau estado ou deteriorado, por um lintel de madeira serrada de pinho silvestre (Pinus sylvestris), acabamento polido, para aplicações estruturais, classe resistente C18 segundo EN 338 e EN 1912 e protecção contra agentes bióticos que corresponde com a classe de penetração NP2 (3 mm nas faces laterais do alburno) segundo EN 351-1, de 20x20 cm de secção, colocado sobre camada de argamassa de cimento, confeccionada em obra, com aditivo hidrófugo, dosificação 1:3.
Critérios considerados na determinação do preço da unidade de obra: O preço não inclui o montagem e desmontagem do escoramento.
Inclui: Desmontagem do elemento. Fragmentação do entulho em peças manejáveis. Carga manual de entulho para camião ou contentor. Escoramento do muro. Implantação e marcação dos eixos, nos pontos de apoio do muro. Apresentação da peça sobre o muro. Colocação e nivelamento. Fixação ao muro.
Critério de medição de projecto: Comprimento medido segundo documentação gráfica de Projecto.
Critério de medição de obra: Medir-se-á o comprimento realmente executado segundo especificações de Projecto.

| Código | Un | Descrição | Rendimento | Preço | Importância |
|---|---|---|---|---|---|
| mt07mee019j | m³ | Madeira serrada de pinho silvestre (Pinus sylvestris), com acabamento polido, para lintel, para aplicações estruturais, classe resistente C18 segundo EN 338 e EN 1912 e protecção contra agentes bióticos que corresponde com a classe de penetração NP2 segundo EN 351-1, trabalhado em oficina. (material) | 0.048 | 79598.8 | 3820.742 |
| mt08aaa010a | m³ | Água. (material) | 0.006 | 195.56 | 1.173 |
| mt01arg005a | t | Areia de pedreira, para argamassa preparada em obra. (material) | 0.012 | 2106.19 | 25.274 |
| mt08cem000m | kg | Cimento cinzento em sacos. (material) | 3.6 | 17.38 | 62.568 |
| mt08adt010 | kg | Aditivo hidrófugo para impermeabilização de argamassas ou betões. (material) | 0.072 | 156.45 | 11.264 |
| mq06hor010 | h | Betoneira eléctrica com uma capacidade de amassadura de 160 l. (equipamento) | 0.006 | 334.11 | 2.005 |
| mo017 | h | Oficial de 1ª carpinteiro. (mão de obra) | 1.27 | 636.19 | 807.961 |
| mo020 | h | Oficial de 1ª construção. (mão de obra) | 1.27 | 627.12 | 796.442 |
| mo113 | h | Operário não qualificado construção. (mão de obra) | 0.725 | 386.89 | 280.495 |
| % | % | Custos directos complementares | 2 % | 5807.924 | 116.158 |
|  |  | Custos directos |  |  | 5924.082 |

Resíduos:
- colocação: mt07mee019j; factor de resíduo 0.0015
- colocação: mt01arg005a Areia de pedreira, para argamassa preparada em obra; factor de resíduo 0.00501329
- colocação: mt08cem000m Cimento cinzento em sacos; factor de resíduo 0.0063
- colocação: mt08adt010 Aditivo hidrófugo para impermeabilização de argamassas ou betões; factor de resíduo 0.055

## Recursos

**mt07mee019j** m³ Madeira serrada de pinho silvestre (Pinus sylvestris)
Dados técnicos: Custo energético 17005.075 MJ; Emissão de CO2 -501.408 kg; Código LER 17 02 01; Massa do elemento 380 kg; Volume 0.345455 m3
Resíduos:
- embalagem: re170203 Plástico. (componente de resíduo); rendimento 0.04 kg; Código LER 17 02 03; Massa do elemento 1 kg; Volume 0.001667 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira. (componente de resíduo); rendimento 0.001 kg; Código LER 17 02 01; Massa do elemento 1 kg; Volume 0.000909 m3
- embalagem: re170203 Plástico; rendimento 0.003 kg

**mt08adt010** kg Aditivo hidrófugo para impermeabilização de argamassas ou betões
Dados técnicos: Custo energético 71.130 MJ; Emissão de CO2 2.824 kg; Código LER 17 09 04; Massa do elemento 1 kg; Volume 0.000667 m3
Resíduos:
- embalagem: re170203 Plástico; rendimento 0.032 kg
