# Reforço de laje de madeira pela face superior, através de peças metálicas

- Propriedade do ficheiro: CYPE Ingenieros S.A.
- Formato: FIEBDC-3/2016
- Programa: Gerador de preços para construção civil. CYPE Ingenieros, S.A.
- Data: 29/10/2024
- Âmbito geográfico: Cabo Verde
- Moeda: CVE
- Custos indirectos: 3 %
- IVA: 15 %

## E Estruturas

### EM Madeira

#### EMZ Reforços

**EMZ210** m² Reforço de laje de madeira pela face superior, através de peças metálicas.
Reforço de vigas e vigotas de laje de madeira através da colocação, pela face superior, de 6,5 kg/m de peça de aço EN 10025 S275JO composta por perfis laminados a quente das séries L, LD, T, redondos, quadrados, rectangulares e chapas, com camada de primário anticorrosivo, trabalhado em oficina; amarrada à vigota com 10 fixações por metro linear formadas por parafusos rosca-madeira de aço zincado, de 7 mm de diâmetro e 90 mm de comprimento; enchimento entre a vigota e a peça metálica de reforço com argamassa de cimento, confeccionada em obra, com aditivo hidrófugo, dosificação 1:3; enchimento entre reforços metálicos com betão leve LC25/28 (XC1(P); D12; S2; Cl 0,4; D1,4) fabricado em central; colocação de malha electrossoldada AR42 de aço A500 EL, derramamento e espalhamento de camada de 4 cm de betão C25/30 (XC1(P); D12; S3; Cl 0,4) fabricado em central, e betonagem com grua.
Critérios considerados na determinação do preço da unidade de obra: O preço não inclui a demolição das camadas existentes sobre a face superior das vigotas de madeira nem a limpeza e o saneamento das vigotas.
Inclui: Picagem sobre as entregas das vigotas. Marcação. Execução da canaladura de samblagem entre vigotas e reforços. Limpeza da face superior da laje. Colocação dos reforços. Fixação dos reforços com parafusos. Maciçamento das entregas dos reforços sobre o muro. Enchimento com argamassa entre as vigotas e os reforços. Enchimento entre reforços com betão leve. Colocação da malha electrossoldada com separadores homologados. Betonagem e compactação do betão. Nivelamento da camada de compressão. Cura do betão. Limpeza dos restos gerados.
Critério de medição de projecto: Superfície medida segundo documentação gráfica de Projecto.
Critério de medição de obra: Medir-se-á a superfície realmente executada segundo especificações de Projecto.

| Código | Un | Descrição | Rendimento | Preço | Importância |
|---|---|---|---|---|---|
| mt07ala300a | kg | Peça de aço EN 10025 S275JO, para reforço de vigas e vigotas de madeira na sua face superior, "LYCEA", composta por perfis laminados a quente das séries L, LD, T, redondo, quadrado, rectangular e chapa, trabalhado em oficina, acabamento com primário antioxidante. (material) | 10.833 | 626 | 6781.458 |
| mt07rem010cj | Ud | Parafuso rosca-madeira de aço zincado com cabeça hexagonal, de 7 mm de diâmetro, 90 mm de comprimento e qualidade 5.6 segundo EN ISO 898-1. (material) | 16.667 | 29.49 | 491.510 |
| mt08aaa010a | m³ | Água. (material) | 0.011 | 195.56 | 2.151 |
| mt01arg005a | t | Areia de pedreira, para argamassa preparada em obra. (material) | 0.054 | 2106.19 | 113.734 |
| mt08cem000m | kg | Cimento cinzento em sacos. (material) | 16.126 | 17.38 | 280.270 |
| mt08adt010 | kg | Aditivo hidrófugo para impermeabilização de argamassas ou betões. (material) | 0.323 | 156.45 | 50.533 |
| mt10hes060fAEe | m³ | Betão leve LC25/28 (XC1(P); D12; S2; Cl 0,4; D1,4), fabricado em central, segundo NP EN 206. (material) | 0.065 | 22902.63 | 1488.671 |
| mt07ame020ddc | m² | Malha electrossoldada AR42 100x300 mm, com arames longitudinais de 4,2 mm de diâmetro e arames transversais de 4,2 mm de diâmetro, aço A500 EL. (material) | 1.1 | 378.25 | 416.075 |
| mt10haf020jgngc | m³ | Betão C25/30 (XC1(P); D12; S3; Cl 0,4), fabricado em central, segundo NP EN 206. (material) | 0.046 | 13995.88 | 643.810 |
| mq09sie010 | h | Motoserra a gasolina, de 50 cm de espada e 2 kW de potência. (equipamento) | 0.174 | 325.39 | 56.618 |
| mq06hor010 | h | Betoneira eléctrica com uma capacidade de amassadura de 160 l. (equipamento) | 0.033 | 334.11 | 11.026 |
| mo112 | h | Operário especializado construção. (mão de obra) | 0.34 | 393.22 | 133.695 |
| mo020 | h | Oficial de 1ª construção. (mão de obra) | 2.135 | 627.12 | 1338.901 |
| mo113 | h | Operário não qualificado construção. (mão de obra) | 2.61 | 386.89 | 1009.783 |
| % | % | Custos directos complementares | 2 % | 12818.235 | 256.365 |
|  |  | Custos directos |  |  | 13074.600 |

Resíduos:
- colocação: mt07ala300a; factor de resíduo 0.0045
- colocação: mt07rem010cj; factor de resíduo 0.00462069
- colocação: mt01arg005a Areia de pedreira, para argamassa preparada em obra; factor de resíduo 0.00501329
- colocação: mt08cem000m Cimento cinzento em sacos; factor de resíduo 0.0063
- colocação: mt08adt010 Aditivo hidrófugo para impermeabilização de argamassas ou betões; factor de resíduo 0.055
- colocação: mt07ame020ddc; factor de resíduo 0.021549
- colocação: mt10haf020jgngc Betão C25/30 (XC1(P); D12; S3; Cl 0,4), fabricado em central, segundo NP EN 206; factor de resíduo 0.00127478

## Recursos

**mt07ala300a** kg Peça de aço EN 10025 S275JO
Dados técnicos: Custo energético 9.830 MJ; Emissão de CO2 0.510 kg; Código LER 17 04 05; Massa do elemento 1 kg; Volume 0.000476 m3

**mt07rem010cj** Ud Parafuso rosca-madeira de aço zincado com cabeça hexagonal
Dados técnicos: Custo energético 0.151 MJ; Emissão de CO2 0.009 kg; Código LER 17 04 05; Massa do elemento 0.0145 kg; Volume 0.000007 m3
Resíduos:
- embalagem: re150101 Embalagens de papel e cartão. (componente de resíduo); rendimento 0.001 kg; Código LER 15 01 01; Massa do elemento 1 kg; Volume 0.001333 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão; rendimento 0.014 kg
- embalagem: re170201 Madeira. (componente de resíduo); rendimento 0.001 kg; Código LER 17 02 01; Massa do elemento 1 kg; Volume 0.000909 m3
- embalagem: re170203 Plástico. (componente de resíduo); rendimento 0.003 kg; Código LER 17 02 03; Massa do elemento 1 kg; Volume 0.001667 m3

**mt08adt010** kg Aditivo hidrófugo para impermeabilização de argamassas ou betões
Dados técnicos: Custo energético 71.130 MJ; Emissão de CO2 2.824 kg; Código LER 17 09 04; Massa do elemento 1 kg; Volume 0.000667 m3
Resíduos:
- embalagem: re170203 Plástico; rendimento 0.032 kg

**mt10hes060fAEe** m³ Betão leve LC25/28 (XC1(P); D12; S2; Cl 0,4; D1,4), fabricado em central, segundo NP EN 206
Dados técnicos: Custo energético 1040.000 MJ; Emissão de CO2 130.000 kg; Código LER 17 01 01; Massa do elemento 1300 kg; Volume 0.866667 m3

**mt07ame020ddc** m² Malha electrossoldada AR42 100x300 mm
Dados técnicos: Custo energético 14.254 MJ; Emissão de CO2 0.740 kg; Código LER 17 04 05; Massa do elemento 1.45 kg; Volume 0.00069 m3

**mt10haf020jgngc** m³ Betão C25/30 (XC1(P); D12; S3; Cl 0,4), fabricado em central, segundo NP EN 206
Dados técnicos: Custo energético 1876.000 MJ; Emissão de CO2 234.500 kg; Código LER 17 01 01; Massa do elemento 2345 kg; Volume 1.563333 m3
