# Divisória de aço

- Propriedade do ficheiro: CYPE Ingenieros S.A.
- Formato: FIEBDC-3/2016
- Programa: Gerador de preços para construção civil. CYPE Ingenieros, S.A.
- Data: 18/04/2024
- Âmbito geográfico: Cabo Verde
- Moeda: CVE
- Custos indirectos: 3 %
- IVA: 15 %

## F Fachadas, divisões e protecções

### FO Divisórias e paredes móveis

#### FOA De aço

**FOA010** Ud Divisória de aço.
Divisória opaca de 4x2,9 m de painel com encaixe macho-fêmea composto por duas chapas de de aço galvanizado e plastificado com PVC e isolamento intermédio de lã mineral, porta interior de aço galvanizado e plastificado com PVC de 2,10x0,90 m, perfis de aço galvanizado e plastificado com PVC e remate superior de painel com encaixe macho-fêmea composto por duas chapas de de aço galvanizado e plastificado com PVC. Incluindo ferragens, remates, vedação de juntas, suportes, encontros com outros tipos de paramentos, colocação de canalizações para instalações e execução de aberturas para mecanismos eléctricos. Totalmente terminada.
Inclui: Marcação dos pontos de fixação. Aprumo, nivelamento e fixação dos perfis que formam a estrutura. Colocação e fixação dos painéis. Colocação da canalização para instalações. Tratamento das juntas do painel. Remate do perímetro do elemento, pelas duas faces.
Critério de medição de projecto: Número de unidades previstas, segundo documentação gráfica de Projecto.
Critério de medição de obra: Medir-se-á o número de unidades realmente executadas segundo especificações de Projecto.

| Código | Un | Descrição | Rendimento | Preço | Importância |
|---|---|---|---|---|---|
| mt26mac010c | m² | Painel opaco com encaixe macho-fêmea para divisórias, formado por duas chapas de aço galvanizado e plastificado com PVC com isolamento intermédio de lã mineral de condutibilidade térmica 0,039 W/(m°C). (material) | 9.42 | 18226.27 | 171691.463 |
| mt26mac020c | m | Perfil em "U" de aço galvanizado de aço galvanizado e plastificado com PVC para divisórias. (material) | 5.9 | 1392.53 | 8215.927 |
| mt26mac030c | m | Rodapé de aço galvanizado e plastificado com PVC para divisórias. (material) | 3 | 1171 | 3513.000 |
| mt26mac050c | Ud | Porta simples de uma folha de aço galvanizado e plastificado com PVC para colocar em divisórias, inclusive ferragens. (material) | 1 | 64984.58 | 64984.580 |
| mo011 | h | Oficial de 1ª montador. (mão de obra) | 8.155 | 639.39 | 5214.225 |
| mo080 | h | Ajudante de montador. (mão de obra) | 8.155 | 398.94 | 3253.356 |
| % | % | Custos directos complementares | 2 % | 256872.551 | 5137.451 |
|  |  | Custos directos |  |  | 262010.002 |

Resíduos:
- colocação: mt26mac020c Perfil em "U" de aço galvanizado de aço galvanizado e plastificado com PVC para divisórias; factor de resíduo 0.006

## Recursos

**mt26mac010c** m² Painel opaco com encaixe macho-fêmea para divisórias
Dados técnicos: Custo energético 9.662 MJ; Emissão de CO2 0.475 kg
Resíduos:
- embalagem: re170203 Plástico. (componente de resíduo); rendimento 0.091 kg; Código LER 17 02 03; Massa do elemento 1 kg; Volume 0.001667 m3
- embalagem: re170604 Materiais de isolamento não abrangidos em 17 06 01 e 17 06 03. (componente de resíduo); rendimento 0.016 kg; Código LER 17 06 04; Massa do elemento 1 kg; Volume 0.001667 m3

**mt26mac020c** m Perfil em "U" de aço galvanizado de aço galvanizado e plastificado com PVC para divisórias
Dados técnicos: Custo energético 16.995 MJ; Emissão de CO2 0.880 kg; Código LER 17 04 05; Massa do elemento 1.65 kg; Volume 0.000786 m3
Resíduos:
- embalagem: re170203 Plástico; rendimento 0.008 kg

**mt26mac050c** Ud Porta simples de uma folha de aço galvanizado e plastificado com PVC para colocar em divisórias, inclusive ferragens
Dados técnicos: Custo energético 12.666 MJ; Emissão de CO2 0.621 kg
Resíduos:
- embalagem: re170203 Plástico; rendimento 0.117 kg
- embalagem: re170604 Materiais de isolamento não abrangidos em 17 06 01 e 17 06 03; rendimento 0.025 kg
