# Limpeza mecânica de fachadas com projecção controlada a seco de abrasivo

- Propriedade do ficheiro: CYPE Ingenieros S.A.
- Formato: FIEBDC-3/2016
- Programa: Gerador de preços para construção civil. CYPE Ingenieros, S.A.
- Data: 29/10/2024
- Âmbito geográfico: Cabo Verde
- Moeda: CVE
- Custos indirectos: 3 %
- IVA: 15 %

## F Fachadas, divisões e protecções

### FZ Limpeza e tratamentos superficiais

#### FZB Limpeza mecânica

**FZB010** m² Limpeza mecânica de fachadas com projecção controlada a seco de abrasivo.
Limpeza mecânica de fachada de alvenaria de pedra em mau estado de conservação, através da projecção a seco de jacto abrasivo (pedra-pomes) a baixa pressão, controlada através de bocas substituíveis e reguláveis, modificando a pressão, a distância de aplicação e o diâmetro das bocas, em função da natureza e as condições da superfície a limpar. Incluindo ensaios prévios necessários para ajustar os parâmetros da limpeza e evitar danos nos materiais, transporte, montagem e desmontagem de equipamento; inspecção geral da fachada e eliminação daqueles elementos que possam desprender-se; armazenamento, remoção e carga da areia projectada e restos gerados para camião ou contentor; considerando um grau de complexidade baixo.
Inclui: Montagem e preparação do equipamento. Realização de ensaios para ajuste dos parâmetros de limpeza. Aplicação mecânica do jacto abrasivo. Desmontagem do equipamento. Limpeza da superfície suporte. Remoção e acumulação do material projectado e os restos gerados. Carga do material projectado e os restos gerados para camião ou contentor.
Critério de medição de projecto: Superfície medida segundo documentação gráfica de Projecto.
Critério de medição de obra: Medir-se-á a superfície realmente executada segundo especificações de Projecto.

| Código | Un | Descrição | Rendimento | Preço | Importância |
|---|---|---|---|---|---|
| mt08lim010e | kg | Abrasivo para limpeza através de jacto a pressão, formado por partículas de pedra-pomes. (material) | 8.928 | 121.4 | 1083.859 |
| mq08lch010 | h | Equipamento de jacto de areia à pressão. (equipamento) | 0.588 | 310.2 | 182.398 |
| mo020 | h | Oficial de 1ª construção. (mão de obra) | 0.683 | 627.12 | 428.323 |
| mo112 | h | Operário especializado construção. (mão de obra) | 0.683 | 393.22 | 268.569 |
| % | % | Custos directos complementares | 2 % | 1963.149 | 39.263 |
|  |  | Custos directos |  |  | 2002.412 |

Resíduos:
- colocação: mt08lim010e Abrasivo para limpeza através de jacto a pressão, formado por partículas de pedra-pomes; factor de resíduo 0.04422

## Recursos

**mt08lim010e** kg Abrasivo para limpeza através de jacto a pressão, formado por partículas de pedra-pomes
Dados técnicos: Custo energético 0.245 MJ; Emissão de CO2 0.012 kg; Código LER 17 09 04; Massa do elemento 1 kg; Volume 0.000667 m3
Resíduos:
- embalagem: re170203 Plástico. (componente de resíduo); rendimento 0.003 kg; Código LER 17 02 03; Massa do elemento 1 kg; Volume 0.001667 m3
