# Perfil para ocultar cabos de alumínio

- Propriedade do ficheiro: CYPE Ingenieros S.A.
- Formato: FIEBDC-3/2016
- Programa: Gerador de preços para construção civil. CYPE Ingenieros, S.A.
- Data: 18/04/2024
- Âmbito geográfico: Cabo Verde
- Moeda: CVE
- Custos indirectos: 3 %
- IVA: 15 %

## H Remates e trabalhos auxiliares

### HD Perfis decorativos

#### HDB Perfis para ocultar cabos

**HDB010** m Perfil para ocultar cabos de alumínio.
Perfil autocolante para ocultar cabos, de alumínio anodizado, com superfície lisa, de 40 mm de largura e 8,5 mm de altura.
Inclui: Preparação da superfície suporte. Marcação. Corte e preparação. Colocação e fixação.
Critério de medição de projecto: Comprimento medido segundo documentação gráfica de Projecto. Não foi incrementada a medição por perdas, uma vez que na composição se considerou 5% a mais.
Critério de medição de obra: Medir-se-á o comprimento realmente executado segundo especificações de Projecto.

| Código | Un | Descrição | Rendimento | Preço | Importância |
|---|---|---|---|---|---|
| mt18jpc100a | m | Perfil autocolante para ocultar cabos, de alumínio anodizado, com superfície lisa, de 40 mm de largura e 8,5 mm de altura. (material) | 1.05 | 1350.51 | 1418.036 |
| mo023 | h | Oficial de 1ª ladrilhador. (mão de obra) | 0.068 | 622.24 | 42.312 |
| % | % | Custos directos complementares | 2 % | 1460.348 | 29.207 |
|  |  | Custos directos |  |  | 1489.555 |

Resíduos:
- colocação: mt18jpc100a; factor de resíduo 0.048

## Recursos

**mt18jpc100a** m Perfil autocolante para ocultar cabos
Dados técnicos: Custo energético 26.545 MJ; Emissão de CO2 1.994 kg; Código LER 17 04 02; Massa do elemento 0.228 kg; Volume 0.000152 m3
Resíduos:
- embalagem: re170203 Plástico. (componente de resíduo); rendimento 0.005 kg; Código LER 17 02 03; Massa do elemento 1 kg; Volume 0.001667 m3
