# Perfil autocolante de transição entre pavimentos a diferentes níveis, de aço inoxidável

- Propriedade do ficheiro: CYPE Ingenieros S.A.
- Formato: FIEBDC-3/2016
- Programa: Gerador de preços para construção civil. CYPE Ingenieros, S.A.
- Data: 18/04/2024
- Âmbito geográfico: Cabo Verde
- Moeda: CVE
- Custos indirectos: 3 %
- IVA: 15 %

## H Remates e trabalhos auxiliares

### HD Perfis decorativos

#### HDS Perfis para juntas entre pavimentos

**HDS020** m Perfil autocolante de transição entre pavimentos a diferentes níveis, de aço inoxidável.
Perfil autocolante de transição entre pavimentos a diferentes níveis, de aço inoxidável AISI 304, com superfície lisa, de 40 mm de largura para salvar desníveis entre 5 e 12 mm.
Inclui: Preparação da superfície suporte. Marcação. Corte e preparação. Colocação e fixação.
Critério de medição de projecto: Comprimento medido segundo documentação gráfica de Projecto. Não foi incrementada a medição por perdas, uma vez que na composição se considerou 5% a mais.
Critério de medição de obra: Medir-se-á o comprimento realmente executado segundo especificações de Projecto.

| Código | Un | Descrição | Rendimento | Preço | Importância |
|---|---|---|---|---|---|
| mt18jpc060pb | m | Perfil autocolante de transição entre pavimentos a diferentes níveis, de aço inoxidável AISI 304, com superfície lisa, de 40 mm de largura para salvar desníveis entre 5 e 12 mm. (material) | 1.05 | 960.62 | 1008.651 |
| mo023 | h | Oficial de 1ª ladrilhador. (mão de obra) | 0.068 | 622.24 | 42.312 |
| % | % | Custos directos complementares | 2 % | 1050.963 | 21.019 |
|  |  | Custos directos |  |  | 1071.982 |

Resíduos:
- colocação: mt18jpc060pb; factor de resíduo 0.0045

## Recursos

**mt18jpc060pb** m Perfil autocolante de transição entre pavimentos a diferentes níveis
Dados técnicos: Custo energético 23.156 MJ; Emissão de CO2 3.328 kg; Código LER 17 04 05; Massa do elemento 0.47 kg; Volume 0.000224 m3
Resíduos:
- embalagem: re170203 Plástico. (componente de resíduo); rendimento 0.008 kg; Código LER 17 02 03; Massa do elemento 1 kg; Volume 0.001667 m3
