# Assentamento de banheira

- Propriedade do ficheiro: CYPE Ingenieros S.A.
- Formato: FIEBDC-3/2016
- Programa: Gerador de preços para construção civil. CYPE Ingenieros, S.A.
- Data: 29/10/2024
- Âmbito geográfico: Cabo Verde
- Moeda: CVE
- Custos indirectos: 3 %
- IVA: 15 %

## H Remates e trabalhos auxiliares

### HE Assentamentos

#### HEA Aparelhos sanitários

**HEA020** Ud Assentamento de banheira.
Assentamento de banheira de comprimento superior a 1 m e formação de murete com tijolo cerâmico furado simples, assente com argamassa de cimento, confeccionada em obra, dosificação 1:6.
Inclui: Marcação. Abertura de roços. Enchimento com areia. Colocação e nivelamento da banheira. Execução do murete. Protecção com tabuleiro aglomerado de madeira. Limpeza e eliminação do material sobrante.
Critério de medição de projecto: Número de unidades previstas, segundo documentação gráfica de Projecto.
Critério de medição de obra: Medir-se-á o número de unidades realmente executadas segundo especificações de Projecto.

| Código | Un | Descrição | Rendimento | Preço | Importância |
|---|---|---|---|---|---|
| mt04lpt010a | Ud | Tijolo cerâmico furado simples, para revestir, 30x20x4 cm, para utilização em alvenaria protegida (peça P), densidade 890 kg/m³, segundo NP EN 771-1. (material) | 30 | 26.39 | 791.700 |
| mt08aaa010a | m³ | Água. (material) | 0.008 | 195.56 | 1.564 |
| mt01arg005a | t | Areia de pedreira, para argamassa preparada em obra. (material) | 0.026 | 2106.19 | 54.761 |
| mt08cem000m | kg | Cimento cinzento em sacos. (material) | 3.975 | 17.38 | 69.086 |
| mt01ara010a | m³ | Areia com granulometria de 0 a 5 mm de diâmetro, limpa. (material) | 0.2 | 1673.25 | 334.650 |
| mq06hor010 | h | Betoneira eléctrica com uma capacidade de amassadura de 160 l. (equipamento) | 0.013 | 334.11 | 4.343 |
| mo020 | h | Oficial de 1ª construção. (mão de obra) | 2.683 | 627.12 | 1682.563 |
| mo113 | h | Operário não qualificado construção. (mão de obra) | 2.746 | 386.89 | 1062.400 |
| % | % | Custos directos complementares | 2 % | 4001.067 | 80.021 |
|  |  | Custos directos |  |  | 4081.088 |

Resíduos:
- colocação: mt04lpt010a; factor de resíduo 0.063
- colocação: mt01arg005a Areia de pedreira, para argamassa preparada em obra; factor de resíduo 0.00501329
- colocação: mt08cem000m Cimento cinzento em sacos; factor de resíduo 0.0063
- colocação: mt01ara010a Areia com granulometria de 0 a 5 mm de diâmetro, limpa; factor de resíduo 0.003

## Recursos

**mt04lpt010a** Ud Tijolo cerâmico furado simples
Dados técnicos: Custo energético 6.616 MJ; Emissão de CO2 0.476 kg; Código LER 17 01 02; Massa do elemento 2 kg; Volume 0.0016 m3
Resíduos:
- embalagem: re170201 Madeira. (componente de resíduo); rendimento 0.005 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira; rendimento 0.001 kg
- embalagem: re170203 Plástico; rendimento 0.003 kg

**mt01ara010a** m³ Areia com granulometria de 0 a 5 mm de diâmetro, limpa
Dados técnicos: Custo energético 146.250 MJ; Emissão de CO2 7.800 kg; Código LER 01 04 09; Massa do elemento 1950 kg; Volume 1.21875 m3
