# Assentamento de pequeno elemento a alvenaria

- Propriedade do ficheiro: CYPE Ingenieros S.A.
- Formato: FIEBDC-3/2016
- Programa: Gerador de preços para construção civil. CYPE Ingenieros, S.A.
- Data: 18/04/2024
- Âmbito geográfico: Cabo Verde
- Moeda: CVE
- Custos indirectos: 3 %
- IVA: 15 %

## H Remates e trabalhos auxiliares

### HE Assentamentos

#### HES Elementos singulares

**HES010** Ud Assentamento de pequeno elemento a alvenaria.
Assentamento de pequeno elemento a alvenaria de tijolo cerâmico perfurado, com pasta de gesso B1, acabamento estucado com gesso de aplicação em camada fina C6.
Inclui: Marcação. Execução de aberturas para embeber as ancoragens. Tapamento de aberturas.
Critério de medição de projecto: Número de unidades previstas, segundo documentação gráfica de Projecto.
Critério de medição de obra: Medir-se-á o número de unidades realmente executadas segundo especificações de Projecto.

| Código | Un | Descrição | Rendimento | Preço | Importância |
|---|---|---|---|---|---|
| mt09pye010b | m³ | Pasta de gesso de construção B1, segundo EN 13279-1. (material) | 0.001 | 19175.92 | 19.176 |
| mt09pye010a | m³ | Pasta de gesso para aplicação em camada fina C6, segundo EN 13279-1. (material) | 0.001 | 21526.1 | 21.526 |
| mo020 | h | Oficial de 1ª construção. (mão de obra) | 0.335 | 622.24 | 208.450 |
| mo113 | h | Operário não qualificado construção. (mão de obra) | 0.201 | 383.87 | 77.158 |
| % | % | Custos directos complementares | 2 % | 326.310 | 6.526 |
|  |  | Custos directos |  |  | 332.836 |

Resíduos:
- colocação: mt09pye010b Pasta de gesso de construção B1, segundo EN 13279-1; factor de resíduo 0.015
- colocação: mt09pye010a Pasta de gesso para aplicação em camada fina C6, segundo EN 13279-1; factor de resíduo 0.015

## Recursos

**mt09pye010b** m³ Pasta de gesso de construção B1, segundo EN 13279-1
Dados técnicos: Custo energético 3829.241 MJ; Emissão de CO2 183.696 kg; Código LER 17 08 02; Massa do elemento 1150 kg; Volume 1.15 m3
Resíduos:
- embalagem: re150101 Embalagens de papel e cartão. (componente de resíduo); rendimento 9 kg; Código LER 15 01 01; Massa do elemento 1 kg; Volume 0.001333 m3
- embalagem: re170201 Madeira. (componente de resíduo); rendimento 0.421 kg; Código LER 17 02 01; Massa do elemento 1 kg; Volume 0.000909 m3
- embalagem: re170203 Plástico. (componente de resíduo); rendimento 0.9 kg; Código LER 17 02 03; Massa do elemento 1 kg; Volume 0.001667 m3

**mt09pye010a** m³ Pasta de gesso para aplicação em camada fina C6, segundo EN 13279-1
Dados técnicos: Custo energético 3829.241 MJ; Emissão de CO2 183.696 kg; Código LER 17 08 02; Massa do elemento 1150 kg; Volume 1.15 m3
Resíduos:
- embalagem: re150101 Embalagens de papel e cartão; rendimento 9 kg
- embalagem: re170201 Madeira; rendimento 0.421 kg
- embalagem: re170203 Plástico; rendimento 0.9 kg
