# Capeamento de aço pré-lacado

- Propriedade do ficheiro: CYPE Ingenieros S.A.
- Formato: FIEBDC-3/2016
- Programa: Gerador de preços para construção civil. CYPE Ingenieros, S.A.
- Data: 18/04/2024
- Âmbito geográfico: Cabo Verde
- Moeda: CVE
- Custos indirectos: 3 %
- IVA: 15 %

## H Remates e trabalhos auxiliares

### HR Remates de fachada

#### HRR De aço pré-lacado

**HRR010** m Capeamento de aço pré-lacado.
Capeamento metálico, de chapa dobrada de aço pré-lacado, com um ângulo de inclinação de 10°, espessura 0,6 mm, desenvolvimento 300 mm e 4 dobras, com pingadeira, para revestimento de muros; colocação com adesivo betuminoso de aplicação a frio, sobre painel estrutural contraplacado aparafusado a ripas de madeira; e vedação das juntas entre peças e, se for o caso, das uniões com os muros com vedante adesivo monocomponente.
Inclui: Preparação da superfície de apoio. Preparação da base e dos meios de fixação. Marcação da disposição das peças. Corte das peças. Colocação e fixação das peças metálicas niveladas e aprumadas. Vedação de juntas e limpeza.
Critério de medição de projecto: Comprimento medido entre eixos, segundo documentação gráfica de Projecto.
Critério de medição de obra: Medir-se-á, a eixos, o comprimento realmente executado segundo especificações de Projecto.

| Código | Un | Descrição | Rendimento | Preço | Importância |
|---|---|---|---|---|---|
| mt20wwr010 | kg | Adesivo betuminoso de aplicação a frio, para chapas metálicas. (material) | 0.15 | 983.26 | 147.489 |
| mt07mee203gf | m | Ripa de 40x40 mm de secção, de madeira de pinheiro-bravo (Pinus pinaster), tratada em autoclave, com classe de risco 4, segundo NP EN 335, acabamento escovado, com humidade inferior a 20%. (material) | 1 | 244.94 | 244.940 |
| mt07mee203ge | m | Ripa de 40x10 mm de secção, de madeira de pinheiro-bravo (Pinus pinaster), tratada em autoclave, com classe de risco 4, segundo NP EN 335, acabamento escovado, com humidade inferior a 20%. (material) | 1 | 155.61 | 155.610 |
| mt07tdm060a | m² | Painel estrutural contraplacado de madeira de pinho insigne (Pinus radiata), para utilização exterior, segundo NP EN 636, de 15 mm de espessura, com bordos rectos, Euroclasse D-s2, d0 de reacção ao fogo, segundo NP EN 13501-1, classe E1 em emissão de formaldeído, segundo NP EN 13986. (material) | 0.15 | 2027.25 | 304.088 |
| mt13blw131 | Ud | Parafuso para fixação de elementos de madeira. (material) | 6 | 17.79 | 106.740 |
| mt20ame020pa | m | Capeamento metálico, de chapa dobrada de aço pré-lacado, com um ângulo de inclinação de 10°, espessura 0,6 mm, desenvolvimento 300 mm e 4 dobras, com pingadeira, para revestimento de muros. (material) | 1 | 1028.54 | 1028.540 |
| mt22www010d | Ud | Cartucho de 290 ml de vedante adesivo monocomponente, neutro, súper elástico, à base de polímero MS, cor transparente, com resistência à intempérie e aos raios UV e alongamento até à rotura 750%. (material) | 0.2 | 855.5 | 171.100 |
| mo018 | h | Oficial de 1ª serralheiro. (mão de obra) | 0.187 | 630.4 | 117.885 |
| mo059 | h | Ajudante de serralheiro. (mão de obra) | 0.093 | 399.7 | 37.172 |
| % | % | Custos directos complementares | 2 % | 2313.564 | 46.271 |
|  |  | Custos directos |  |  | 2359.835 |

Resíduos:
- colocação: mt20wwr010 Adesivo betuminoso de aplicação a frio, para chapas metálicas; factor de resíduo 0.07
- colocação: mt07mee203gf; factor de resíduo 0.0139167
- colocação: mt07mee203ge; factor de resíduo 0.014
- colocação: mt07tdm060a; factor de resíduo 0.00849725
- colocação: mt13blw131 Parafuso para fixação de elementos de madeira; factor de resíduo 0.005
- colocação: mt20ame020pa; factor de resíduo 0.006
- colocação: mt22www010d; factor de resíduo 0.06

## Recursos

**mt20wwr010** kg Adesivo betuminoso de aplicação a frio, para chapas metálicas
Dados técnicos: Custo energético 56.035 MJ; Emissão de CO2 0.662 kg; Código LER 17 03 02; Massa do elemento 1 kg; Volume 0.001 m3
Resíduos:
- embalagem: re170203 Plástico. (componente de resíduo); rendimento 0.04 kg; Código LER 17 02 03; Massa do elemento 1 kg; Volume 0.001667 m3

**mt07mee203gf** m Ripa de 40x40 mm de secção
Dados técnicos: Custo energético 55.391 MJ; Emissão de CO2 -0.875 kg; Código LER 17 02 01; Massa do elemento 0.66 kg; Volume 0.0006 m3
Resíduos:
- embalagem: re170203 Plástico; rendimento 0.002 kg

**mt07mee203ge** m Ripa de 40x10 mm de secção
Dados técnicos: Custo energético 13.993 MJ; Emissão de CO2 -0.211 kg; Código LER 17 02 01; Massa do elemento 0.165 kg; Volume 0.00015 m3
Resíduos:
- embalagem: re170203 Plástico; rendimento 0.002 kg

**mt07tdm060a** m² Painel estrutural contraplacado de madeira de pinho insigne (Pinus radiata)
Dados técnicos: Custo energético 203.465 MJ; Emissão de CO2 0.491 kg; Código LER 17 02 01; Massa do elemento 6.9 kg; Volume 0.006273 m3
Resíduos:
- embalagem: re170203 Plástico; rendimento 0.03 kg

**mt13blw131** Ud Parafuso para fixação de elementos de madeira
Dados técnicos: Custo energético 0.133 MJ; Emissão de CO2 0.008 kg; Código LER 17 04 05; Massa do elemento 0.0134 kg; Volume 0.000006 m3
Resíduos:
- embalagem: re150101 Embalagens de papel e cartão. (componente de resíduo); rendimento 0.001 kg; Código LER 15 01 01; Massa do elemento 1 kg; Volume 0.001333 m3

**mt20ame020pa** m Capeamento metálico
Dados técnicos: Custo energético 14.537 MJ; Emissão de CO2 0.752 kg; Código LER 17 04 05; Massa do elemento 1.4 kg; Volume 0.000667 m3
Resíduos:
- embalagem: re170203 Plástico; rendimento 0.008 kg

**mt22www010d** Ud Cartucho de 290 ml de vedante adesivo monocomponente
Dados técnicos: Custo energético 70.388 MJ; Emissão de CO2 3.428 kg; Código LER 17 09 04; Massa do elemento 0.421 kg; Volume 0.000281 m3
Resíduos:
- embalagem: re170203 Plástico; rendimento 0.1 kg
