# Vedação da junta entre a caixilharia exterior e a parede

- Propriedade do ficheiro: CYPE Ingenieros S.A.
- Formato: FIEBDC-3/2016
- Programa: Gerador de preços para construção civil. CYPE Ingenieros, S.A.
- Data: 29/10/2024
- Âmbito geográfico: Cabo Verde
- Moeda: CVE
- Custos indirectos: 3 %
- IVA: 15 %

## H Remates e trabalhos auxiliares

### HS Vedações

#### HSC Caixilharias

**HSC010** m Vedação da junta entre a caixilharia exterior e a parede.
Vedação exterior da junta entre a caixilharia exterior de alumínio e a parede de betão de 10 mm de largura e 5 mm de profundidade, com silicone neutro oxímico, de elasticidade permanente e cura rápida, cor branca, recobrimento prévio da superfície nos flancos da junta com primário transparente à base de poliuretano.
Inclui: Preparação e limpeza da junta. Aplicação de primário. Vedação exterior. Remates. Limpeza final.
Critério de medição de projecto: Comprimento medido segundo documentação gráfica de Projecto.
Critério de medição de obra: Medir-se-á o comprimento realmente executado segundo especificações de Projecto.

| Código | Un | Descrição | Rendimento | Preço | Importância |
|---|---|---|---|---|---|
| mt21gen010 | l | Primário para vedações com silicone neutro ou com polímeros MS. (material) | 0.014 | 3929.53 | 55.013 |
| mt22www050a | Ud | Cartucho de 300 ml de silicone neutro oxímico, de elasticidade permanente e cura rápida, cor branca, intervalo de temperatura de trabalho de -60 a 150°C, com resistência aos raios UV, dureza Shore A aproximada de 22, segundo EN ISO 868 e alongamento na rotura >= 800%, segundo EN ISO 8339. (material) | 0.17 | 772.83 | 131.381 |
| mo113 | h | Operário não qualificado construção. (mão de obra) | 0.326 | 386.89 | 126.126 |
| % | % | Custos directos complementares | 2 % | 312.520 | 6.250 |
|  |  | Custos directos |  |  | 318.770 |

Resíduos:
- colocação: mt22www050a; factor de resíduo 0.06

## Recursos

**mt22www050a** Ud Cartucho de 300 ml de silicone neutro oxímico
Dados técnicos: Custo energético 61.288 MJ; Emissão de CO2 2.605 kg; Código LER 17 09 04; Massa do elemento 0.3 kg; Volume 0.0002 m3
Resíduos:
- embalagem: re170203 Plástico. (componente de resíduo); rendimento 0.1 kg; Código LER 17 02 03; Massa do elemento 1 kg; Volume 0.001667 m3
