# Carga terminal

- Propriedade do ficheiro: CYPE Ingenieros S.A.
- Formato: FIEBDC-3/2016
- Programa: Gerador de preços para construção civil. CYPE Ingenieros, S.A.
- Data: 29/10/2024
- Âmbito geográfico: Cabo Verde
- Moeda: CVE
- Custos indirectos: 3 %
- IVA: 15 %

## I Instalações

### IA Audiovisuais

#### IAA Rede de cabos coaxiais

**IAA048** Ud Carga terminal.
Carga terminal de 75 Ohm, com conector macho, tipo "F", com bloqueio da passagem de corrente contínua.
Inclui: Colocação. Ligação e verificação do seu correcto funcionamento.
Critério de medição de projecto: Número de unidades previstas, segundo documentação gráfica de Projecto.
Critério de medição de obra: Medir-se-á o número de unidades realmente executadas segundo especificações de Projecto.

| Código | Un | Descrição | Rendimento | Preço | Importância |
|---|---|---|---|---|---|
| mt40irt040b | Ud | Carga terminal de 75 Ohm, com conector macho, tipo "F", com bloqueio da passagem de corrente contínua. (material) | 1 | 507.17 | 507.170 |
| mo001 | h | Oficial de 1ª instalador de telecomunicações. (mão de obra) | 0.061 | 644.41 | 39.309 |
| mo056 | h | Ajudante de instalador de telecomunicações. (mão de obra) | 0.061 | 401.31 | 24.480 |
| % | % | Custos directos complementares | 2 % | 570.959 | 11.419 |
|  |  | Custos directos |  |  | 582.378 |
