# Adaptador

- Propriedade do ficheiro: CYPE Ingenieros S.A.
- Formato: FIEBDC-3/2016
- Programa: Gerador de preços para construção civil. CYPE Ingenieros, S.A.
- Data: 29/10/2024
- Âmbito geográfico: Cabo Verde
- Moeda: CVE
- Custos indirectos: 3 %
- IVA: 15 %

## I Instalações

### IA Audiovisuais

#### IAA Rede de cabos coaxiais

**IAA108** Ud Adaptador.
Adaptador angular com conector fêmea, tipo "F", num extremo e conector macho, tipo "IEC", de 9,5 mm de diâmetro, no outro extremo.
Inclui: Colocação. Ligação e verificação do seu correcto funcionamento.
Critério de medição de projecto: Número de unidades previstas, segundo documentação gráfica de Projecto.
Critério de medição de obra: Medir-se-á o número de unidades realmente executadas segundo especificações de Projecto.

| Código | Un | Descrição | Rendimento | Preço | Importância |
|---|---|---|---|---|---|
| mt40irt052a | Ud | Adaptador angular com conector fêmea, tipo "F", num extremo e conector macho, tipo "IEC", de 9,5 mm de diâmetro, no outro extremo. (material) | 1 | 332.83 | 332.830 |
| mo001 | h | Oficial de 1ª instalador de telecomunicações. (mão de obra) | 0.061 | 644.41 | 39.309 |
| mo056 | h | Ajudante de instalador de telecomunicações. (mão de obra) | 0.061 | 401.31 | 24.480 |
| % | % | Custos directos complementares | 2 % | 396.619 | 7.932 |
|  |  | Custos directos |  |  | 404.551 |
